# ABK Neubau Mannschaftsheim
Angebotsaufforderung (GAEB DA XML 3.2, DA83)
Projekt: 22020
Währung: EUR
Erstellt mit: GXML Toolbox V3.3 R20230829, iTWO_64 V25.0.473, 01.06.2026

## 11 Tief-, Kanalarbeiten
Datum: 01.06.2026

### Titel 1 Baubeschreibung

#### Bereich 1.1 Baubeschreibung

*Hinweis: Baubeschreibung Neubau Mannschaftsheim Geb. 22 Tiefbauarbeiten und Aussenanlagen*
Allgemeine Beschreibung der Bauleistung

1. Baustellenanschrift

Admiral Brommy Kaserne (ABK)
Elbestraße 101
27570 Bremerhaven

Die Liegenschaft verfügt über zwei Zugänge, Für den Fahrzeug- und Personenverkehr ist jedoch ausschließlich der Hauptzugang über die Elbestraße zugelassen. Die Personenanmeldung (S. Pkt. 2 Ausweise und Zutritt zum Kasernengelände) hat auss
chließlich über das Haupttor zu erfolgen.

2. Allgemeine Vorbemerkungen

Die Bundesrepublik Deutschland vertreten durch das Bundesministerium für Verteidigung vertreten durch den Senator für Finanzen - Bundesbau Bremen Fach- und Rechtsaufsicht, diese vertreten durch Performa Nord - Geschäftsbereich Bundesbau plant den Neubau eines Mannschaftsheims auf dem Gelände der Admiral Brommy Kaserne in Bremerhaven (Gebäude Nr. 22).

Ausweise und Zutritt zum Kasernengelände
Die Admiral - Brommy - Kaserne in Bremerhaven ist ein militärischer Sicherheitsbereich und nur nach Anmeldung zu betreten. Die Anmeldung erfolgt über Personallisten des AN, in denen alle für die Baustelle eingeplanten Mitarbeiter, einschließlich Nachunternehmer, aufgeführt werden müssen. Die Personalausweise der Mitarbeiter werden vor dem Betreten der Kaserne in der Pförtnerei abgegeben und beim Verlassen wieder entgegengenommen.

Für die Anlieferung von Materialien und Gerät muss ein Vertreter des AN vor Ort sein, um die Waren bzw. Geräte in Empfang zu nehmen. Der Lieferant ist über die Lage der Baustelle (z.B. Gebäude-Nr.) und den Ansprechpartner des AN zu informieren. Im Bedarfsfall ist der Lieferant vom Vertreter des AN an der Wache abzuholen. Personen (Arbeiter, Lieferanten, etc.) aus Ländern mit besonderen Sicherheitsrisiken (Staatenliste) dürfen in der Liegenschaft grundsätzlich nicht beschäftigt werden, bzw. dürfen die Liegenschaft grundsätzlich nicht betreten. Für Nach- (Sub -) unternehmer gelten die gleichen Bestimmungen.

Die Regelarbeitszeiten sind: Montag bis Donnerstag von 07:00 - 17:00 Uhr, Freitag 07:00 - 15:00 Uhr

Die Bundeswehr behält sich vor, Fahrzeuge des AN und seiner Lieferanten bei Ein -/Ausfahrt stichprobenartig zu überprüfen. Der entsprechende Zeitaufwand ist bei allen Transporten zu berücksichtigen und kann nicht als Behinderung geltend gemacht werden. Kommunikation mit Funkgeräten ist auf der Liegenschaft unzulässig. Zulässig ist der Gebrauch von Mobiltelefonen. Für Mitführung und Gebrauch von Fotoapparaten oder Fotohandys ist eine gesonderte, personenbezogene Genehmigung erforderlich.

3. Ausgeführte Vorarbeiten

Das ehemalige Gebäude 22 wurde vollständig zurückgebaut, nur die Pfähle sind im Boden geblieben. Anschließend wurde das Gelände mit Sand aufgefüllt. Die im Baubereich liegenden Bäume wurden bereits gefällt und gerodet.
Für die weitern im Bauumfeld stehenden Bäume wird der Baumschutz im Zuge der Hochbauarbeiten aufgestellt.

Auszuführende Leistungen

4. Allgemeines

Der Bieter hat sich vor Abgabe seines Angebotes über Zufahrts- und Andienungsmöglichkeiten, Lagerplätze usw. zu informieren. Dem Bieter wird empfohlen, sich vor Abgabe seines Angebotes in einem Ortstermin sich die örtliche Situation anzusehen. Bezüglich Terminabsprache ist Performa Nord, Referat D 3 - Bundesbau zu kontaktieren (Fr. Reinicke 0471 596 - 13867 in der Zeit zwischen 7:30 -12:30 Uhr)

Die Absteckung der Bauwerke wird vom AN durchgeführt.
Die Bestandvermessungsleistungen erfolgen bauseits über einen vom AG beauftragten Vermesser. Vermessungsleistungen sind im Rahmen der Baubesprechung dem Bauüberwacher zwei Wochen vor Beginn mitzuteilen.

Die verwendeten Baustoffe und deren Verarbeitung müssen den zum Zeitpunkt der Ausführung gültigen DIN-Normen und technischen Vorschriften entsprechen. Der Auftragnehmer ist für die ordnungsgemäße Lagerung von Baustoffen auf der Baustelle verantwortlich. Verlust oder Schäden gehen zu seinen Lasten des AN.

Für Oberboden, der als Vegetationstragschicht verwendet werden soll (DIN 18915), ist vor Anlieferung ein Herkunftsnachweis (Datenblätter, Sieblinien, usw.) zu führen, eine Probe zu bringen und die Schadstofffreiheit nachzuweisen. Der Ausführung liegen die einschlägigen FLL-Richtlinien, DIN- Vorschriften und anerkannten Regeln der Technik, die ZTVE, die Herstellervorschriften, die Richtlinien und Vorschriften der Ordnungsverwaltung und der Berufsgenossenschaft in der aktuellen Fassung zugrunde.

Der Auftragnehmer hat etwaige, durch seinen Baubetrieb bedingte Verunreinigungen von Verkehrsflächen möglichst zu vermeiden und unvermeidbare Verschmutzungen, sowie Beschädigungen zu schützen und sofort zu entfernen. Kommt er der Pflicht nicht nach, hält sich der AG vor, die erforderlichen Arbeiten an Dritte weiterzugeben und die dafür entstanden Kosten dem  AN in Rechnung zu stellen.

Eine Kampfmitteluntersuchung ist nicht erforderlich.
Diese wurde vom AG durchgeführt.

5. Anschlussmöglichkeiten an Ver- und Entsorgungsleitungen

Baustrom und Bauwasser werden bauseits gestellt.
Der Bauwasseranschluss kann ausschließlich über einen bestehenden Unterflurhydranten erfolgen. Ein solcher Hydrant befindet sich ca.100m von der Arbeitsstätte entfernt. Es ist ein Zähler für durch den AN zu installieren und der Verbrauch zu erfassen und dokumentieren.

6. Lager- und Arbeitsplätze

·Lagerflächen sind in der Nähe der Baufläche vorhanden.
·Sanitäre Anlagen: Der Auftraggeber stellt sanitären Anlagen zur Verfügung.
·Aufenthalts- und Lagerräume: Der Auftraggeber stellt keine Aufenthalts- und Lagerräume zur Verfügung. Die Bereitstellung, der Betrieb sowie der Unterhalt entsprechender Räume obliegen dem Auftragnehmer und sind in die Einheitspreise der Baustelleneinrichtung einzukalkulieren.
Die Einrichtung von Unterkünften ist untersagt.

7. Oberflächenwässer

Das anfallende Oberflächenwasser ist während der Bauarbeiten gefahrlos abzuführen, so dass keine Aufweichungen in Rohrgräben und Baugruben entstehen.

8. Boden- und Untergrundverhältnisse

Aufgrund früherer gewerblicher/ industrieller Nutzung des Grundstücks sowie festgestellter Bauschuttanteile ist nicht auszuschließen, dass lokal belasteter Boden angetroffen wird. Bei Erdarbeiten ist daher mit besonderer Sorgfalt vorzugehen; ggf. sind belastete Böden getrennt zu behandeln und fachgerecht zu entsorgen.
Aufgrund von stauendem Niederschlagswasser kann sich im Bereich der Rohrgräben Wasser ansammeln. Dieses wird in einer offener Wasserhaltung in ein Absetzcontainer gesammelt und beprobt. Nach behördliche Freigabe kann das Regenwasser in den Kanal eingeleitet werden.

Die Wasserrechtliche Erlaubnis wird bauseits beantragt.

Ein Bodengutachten liegt den Ausschreibungsunterlagen bei.
Der Grundwasserstand kann oberflächennah auftreten (max. bis ca. +5,3 m NHN), sodass zeitweise hohe Bodenfeuchte gegeben sein kann.

9. Zu schützende Bereiche und Objekte

Der gesamte Baubereich liegt außerhalb von Wasserschutzgebieten und Landschaftsschutzgebieten.
Es gelten die einschlägigen Vorschriften des Immissionsschutzes.
Für den Gewässerschutz sind die einschlägigen Vorschriften insbesondere für die Lagerung wassergefährdender Flüssigkeiten ist zu beachten. Gewässer sind vor jeglicher Verschmutzung zu schützen.

10. Anlagen im Baugelände

Über die Lage von Kabeln und Versorgungsleitungen hat sich der AN vor Baubeginn selbst zu informieren. Die Sicherung von im Baubereich verbleibenden Kabeln wird nicht gesondert vergütet. Die Funktionsfähigkeit sämtlicher im Baubereich vorhandener Versorgungs- und Entsorgungsanlagen ist während der Bauzeit stets aufrechtzuerhalten.

Es sind die Richtlinien zum Schutz von Bäumen, Vegetationsbeständen und Tieren bei Baumaßnahmen (RAS-LP 4, Ausgabe 1999) zu beachten. Beschädigungen hat der AN zu tragen.

Nördlich der geplanten Terrasse und auch im Bereich der Wasser- und Fernwärmeleitungen Geb. 23 stehen Bäume nahe an den Aushubskanten. Es soll deshalb ein Wurzelschutz eingesetzt werden um Wurzelschäden zu vermeiden.

Ausführung der Bauleistung

Der Ausführung liegen die einschlägigen DIN- Vorschriften und anerkannten Regeln der Technik, die ZTVE, die Herstellervorschriften, die Richtlinien und Vorschriften der Ordnungsverwaltung und der Berufsgenossenschaft in der aktuellen Fassung zugrunde.
Der Auftragnehmer ist für die ordnungsgemäße Lagerung von Baustoffen auf der Baustelle verantwortlich. Verlust oder Schäden gehen zu seinen Lasten.
Ausführungszeichnungen und Planunterlagen sind Teil der Ausschreibungsunterlagen
Der Auftragnehmer erhält einen Lageplan. Alle Angaben und Maße sind vor Ort zu prüfen. Über Abweichungen ist die Bauleitung unverzüglich zu informieren.

11. Kanalbau

Schmutzwasserkanäle (SWK):
Die Schmutzwasserleitungen des neuen Gebäudes schließen an die vorhandenen bestehenden Schmutzwasserschächte des Kasernennetzes an. Die aus dem neuen Gebäude austretenden Schmutzwasseranschlüsse werden mit PP-MD Rohren DN 210 SN8 an das vorh. SWK-Netz angeschlossen. Im Anlieferungs- und Müllabfuhrbereich im Süden werden PP-MD DN210 SN16 Rohrleitungen verbaut. Hier wird außerdem ein neuer Fettabscheider hergestellt. Planung erfolgt nach BFR-Abwasser, Stand 2025.

Die erforderlichen 3 neuen Schächte DN 1000 werden mit DN800 Abdeckungen nach DIN 19584 und im Bereich der Anlieferung/ Müllabfuhr DIN 19596  Klasse D 400 bzw. C250 berücksichtigt. Aufgrund des vorliegenden Schichtenwassers ist eine Ausführung mit Auftriebssicherung erforderlich.
Die Zu- und Abläufe sind scheitelgleich auszubilden mit 1% Gefälle im Gerinne. Die entsprechenden Höhen sind dem Lageplan zu entnehmen.

Regenwasserkanäle (RWK):
Das vorhandene System der Regenwasserentwässerung bleibt im Zuge der Hauptkanäle erhalten. Die Hauptentwässerungskanäle der Oberflächenentwässerung rund um das neue Gebäude bleiben erhalten.
Die aus dem neuen Gebäude austretenden Regenwasseranschlüsse werden mit PP-MD Rohren DA 160 bis DA 210, SN8 an das vorhandene RWK- Netz angeschlossen.
Die DA210 RW Leitung am Anlieferbereich ist in SN16 auszuführen.
Der erforderliche neue Schacht DN 1000 wird mit Einlaufroste nach DIN EN 124 / DIN 1229 und DIN 19584 und DIN 19596 DN 800 berücksichtigt.
Aufgrund des vorliegenden Schichtenwassers ist eine Ausführung mit Auftriebssicherung erforderlich.
Die Zu- und Abläufe sind scheitelgleich auszubilden mit 1% Gefälle im Gerinne. Die entsprechenden Höhen sind dem Lageplan zu entnehmen.

Für den geplanten Straßeneinlauf sind Abläufe aus Betonfertigteilen gemäß DIN 4052 einschließlich der Aufsätze der Klasse D 400 gemäß DIN EN 124 / DIN 1229 vorgesehen.
Der Straßeneinlauf wird zu einem späteren Zeitpunkt hergestellt. Im Zuge der jetzigen Maßnahme ist daher lediglich die Anschlussleitung bis zum geplanten Einlaufstandort herzustellen und fachgerecht zu verblinden.

Im Bereich der Ausgänge des Gebäudes und westlicher Terrassenrand werden Fassadenrinnen (Kastenrinnen) und Abtretroste (Gitterrosten - Maschenweite 30/10 mm) mit Ablauf und entsprechenden Anschlussleitungen DN 100/DA 160 PP vorgesehen. Die Fassadenrinnen werden zu einem späteren Zeitpunkt hergestellt. Im Zuge der jetzigen Maßnahme sind daher lediglich die Anschlussleitungen bis zum geplanten Einlaufstandort herzustellen und fachgerecht zu verblinden.

Hinter der Klinkermauer an der Terrasse verläuft eine Drainageleitung, die in die Regenwasserleitung einläuft. Die Drainage wird zu einem späteren Zeitpunkt hergestellt. Im Zuge der jetzigen Maßnahme ist daher lediglich die Anschlussleitung bis zum geplanten Einlaufstandort herzustellen und fachgerecht zu verblinden.

Die vorh. Schächte werden der neuen Höhenlage angepasst.

12. Trinkwasser

Zur Versorgung des neuen Mannschaftsheims wird eine neue Trinkwasserzuleitung aus PE Kunststoffrohr DA 32 im Erdreich verlegt. Die Anbindung erfolgt an das bestehende Trinkwassernetz der PVC-Leitung DN 75 im Bereich der Hauptstraße am Geb. 23 nach dem bestehender Schieber. Für die Verlegung von Wasserleitungen werden Leitungsgräben hergestellt. Nach Verlegung der Leitungen wird der Leitungsgraben wieder verfüllt, verdichtet und die Oberfläche wiederhergestellt. Die Kosten für die Erdarbeiten, Aufnehmen und wieder Einbau der Asphalt- und Pflasterflächen werden gesondert erfasst. Planung der Trinkwasserleitung erfolgt nach BFR Wasserversorgung.

13. Fernwärme

Zur Wärmeversorgung des neuen Mannschaftsheims ist ein erdverlegtes Kunststoffmantelrohr mit integriertem Feuchteüberwachungssystem vorgesehen. Die Anbindung an das bestehende Versorgungssystem erfolgt im Gebäude 23.
Für die Verlegung von neuen Heizungsrohren werden Leitungsgräben hergestellt. Nach Verlegung der Leitungen wird der Leitungsgraben wieder verfüllt, verdichtet und die Oberfläche wiederhergestellt.

Die neue Fernleitungstrasse wird aus erdverlegten Standard- KM- Rohren mit handelsüblichen Standardbauteilen bis zum Hausanschlussraum in vorhandenen Gräben verlegt.
Das Verbundrohr besteht aus geschweißtem Stahlmedienrohr, einer Dämmung aus PUR-Hartschaum und einem Außenmaterial aus HDPE und entspricht den europäischen Normen EN 253, EN 448 und EN 489, einschl. einer Leckageüberwachung.

Das Kunststoffmantelrohr-Verbundsystem wird im offenen Graben, der den gültigen Unfallverhütungsvorschriften und den entsprechenden Norm-Vorschriften (EN 805 und EN 1610) sowie den Grabenprofiltabellen der Musterplanung Wärmeversorgungsanlagen der Bundeswehr entspricht. verlegt und verschweißt.

An erforderlichen Stellen werden Bögen bzw. U-Bögen zum Dehnungsausgleich mit den entsprechenden Dehnungspolstern vorgesehen.

Die Kosten für die Erdarbeiten, Aufnehmen und wieder Einbau der Asphalt- und Pflasterflächen werden gesondert erfasst.

14. Zuarbeiten Elektrotechnik

Es sind Leerrohre ELT, AD 110, zu verlegen unter anderem vom vorhandenen Elektroverteilerkasten aus bis an das neue Gebäude.

Die Elektorarbeiten werden durch eine Elektrofirma ausgeführt. Lediglich das Unterstützen beim Einziehen der Kabel ist Aufgabe des AN.

15. Abbrucharbeiten

Im südlichen Bereich des zu errichtenden Gebäudes neben dem Anlieferbereich steht eine Klinkermauer die zurückgebaut werden soll. Das Gelände ist einzuebnen, überschüssiger Aushub ist wegzufahren. Diese Arbeiten sollen im ersten Bauabschnitt erfolgen.

Die Granitborde A4 und die Betonplatten die durch die Kanalbauabeiten aufgenommen werden sind auf Paletten zu sammeln und bis zum Wiedereinbau an den neu zu erstellenden Gehwegen zu lagern.
Im Anlieferungs- und Müllabfuhrbereich im Süden ist die für die Kanalarbeiten erforderliche Betonpflasterfläche aufzunehmen und zu entsorgen. Hier ist auch der Fettabscheider mit Schlammfang und der Probenahmeschacht zu leeren, abzubrechen und entsorgen. Die Baugrube wird mit Sand verfüllt.

16. Gleichzeitig laufende Bauarbeiten

Parallel zu den hier beschriebenen Arbeiten laufen die Arbeiten am Neubau des Geb. 22 mit anderen Gewerken. Die verschiedenen Gewerke haben sich untereinander abzustimmen. Ein reibungsloser Bauablauf bzw. Koordination der Baustelle ist zu gewährleisten

17. Aufmaß / Mengenermittlung

Soweit zum Nachweis der Leistungen Mengenermittlungen erforderlich sind, i st ein steigendes Aufmaß
Grundlage und Voraussetzung für die Prüfbarkeit von Abschlagsrechnungen, der Schlussrechnung sowie für
die Feststellung der Einhaltung vereinbarter Ausführungsfristen.
Soweit das Aufmaß nach Zeichnungen genommen werden kann, sind die für die Ausführungen gültigen
Pläne zu Grunde zu legen, die Maße darin einzutragen, übersichtlich und prüfbar schriftlich zu ermitteln und
in einer besonderen Aufstellung aufzulisten . Dem Aufmaß ist ein Satz aller Zeichnungen, a uf die zur
Mengenermittlung Bezug genommen wird, beizufügen . Soweit die Leistungen anders als in den
A usführungszeichnungen dargestellt erbracht worden sind, hat der AN die dem Aufmaß beigefügten
Zeichnungen besonders an den entsprechenden Stellen zu kennzeichnen und / oder durch zusätzliche
Unterlagen zu belegen .

18. Schriftverkehr

Alle Schriftstücke, wie Ankündigungen, Vorbehalte, Vergütungsansprüche und so weiter, sowie Mitteilungen, die auf Grund der VOB, in der in den Vertragsunterlagen festgelegten Fassung, sowie der Vertragsbedingungen des AG sowie sonstigen Vorschriften, den Bezug auf die Mitteilungspflichten des AN an den AG gerichtet werden müssen, sind an den AG zu adressieren und parallel den zuständigen Auftraggebervertreter einzureichen. Zusätzlich zum postalischen Weg können diese Schriftstücke auch vorab per E-Mail an den AG und zuständigen Auftraggebervertreter gesendet werden. Die entgegen diesen Bedingungen der Bauoberleitung oder sonstigen Bediensteten des Auftraggebers übermittelten mündlichen oder schriftlichen Erklärungen gelten als nicht abgegeben.

19. Verkehrsführung, Verkehrssicherung

Die Zuwegung zu der Baustelle erfolgt über befestigte Straßen auf dem Gelände der Admiral Brommy-Kaserne. Während der Bauarbeiten wird der Betrieb der kompletten Kaserne aufrechterhalten. Es ist darauf zu achten, dass der Betrieb weitestgehend ungehindert bleibt. Ggfs. notwendige Absperr- und Sicherungsmaßnahmen für Anlieferung und Abfuhr von Materialien sowie Einholung von Genehmigungen und Sondererlaubnissen obliegen dem AN. Über die Verkehrsführung zur Baustelle hat sich der AN eigenverantwortlich zu informieren.

Im Rahmen der Baubesprechungen sind Sperrungen, Umleitungen oder Ähnliches auf dem Gelände der Admiral Brommy Kaserne dem AG mitzuteilen.
Verkehrsbehinderungen mit einer max. Dauer von 10 Minuten können kurzfristig freigegeben werden. Ab einer Dauer von mehr als 10 Minuten müssen Verkehrsbehinderungen mit einer Vorlaufzeit von 3 Wochen mitgeteilt werden. Ein Plan mit Angabe der Lage und Dauer ist abzugeben.

20. Stoffe, Baustoffe

Sämtliche verwendeten Stoffe und Bauteile müssen den derzeit gültigen Güterichtlinien entsprechen.
Alle verwendeten Baustoffe und Materialien müssen eine gültige Zulassungsbescheinigung bzw. Zertifikate aufweisen. Hersteller und Herstellungsort werden von der Bauleitung stichprobenartig kontrolliert. Diese Unterlagen sind wichtiger Bestandteil der Angebotswertung und Projektdokumentation.
Der Nachweis dafür ist unaufgefordert zu erbringen.
Eignungs- und Eigenüberwachungsprüfungen sind durch den AN durchzuführen.
Kontrollprüfungen werden durch den AG durchgeführt.
Produkte aus anderen Mitgliedstaaten der Europäischen Gemeinschaft, die diesen technischen Vertragsbedingungen nicht entsprechen, werden einschließlich der im Herstellerstaat durchgeführten Prüfungen und Überwachungen als gleichwertig behandelt, wenn mit ihnen das geforderte Schutzniveau - Sicherheit, Gesundheit und Gebrauchstauglichkeit - gleichermaßen dauerhaft erreicht wird. Auf Verlangen hat der Bieter bzw. Auftragnehmer die Unterlagen über die Prüfung und Überwachung der Produkte dem Auftraggeber in deutscher Sprache unverzüglich vorzulegen.
Die verwendeten Baustoffe müssen den DIN-Vorschriften entsprechen.
Holzprodukte müssen nachweislich aus legaler und nachhaltiger Waldbewirtschaftung stammen. Der Nachweis ist vom Bieter durch Vorlage eines Zertifikats von PEPC, FSC, eines vergleichbaren Zertifikats oder durch Einzelnachweise zu erbringen.

21. Sicherungsmaßnahmen

Es sind alle einschlägigen Unfallverhütungsvorschriften einzuhalten. Siehe auch Ziffer 13 und 14, ZTV in der jeweils gültigen Fassung.
Die Spartenschutzanweisungen der einzelnen Versorgungsunternehmen oder Betreiber sind einzuhalten, die entsprechenden Kosten hierfür sind in die Positionen einzurechnen.

22. Bauablauf

Der Baubeginn soll Anfang Juni erfolgen.
Als Erstes erfolgt der Einbau von TW-Leitungen, Abwasser- und Fernwärmeleitungen. Diese Arbeiten können durchgeführt werden, nachdem die Bodenplatte des Neubaus fertiggestellt wurde und die Hausanschlussleitungen fertiggestellt wurden. später und parallel mit den RW- und SW-Kanalarbeiten, läuft die die Verlegung der Kabelrohre und Rückbau des Abscheiders.

Vor Baubeginn ist vom AN ein verbindlicher Bauzeitenplan
in Abstimmung mit dem AG zu erstellen.

23. Winterbau

Es ist kein Winterbau vorgesehen.

24. Beweissicherung

Eine Beweissicherung ist nicht vorgesehen.

25. Projektleitung AN

Für die gesamte Baumaßnahme übernimmt der AN für seine Leistungen die Projektleitung und Koordination aller Leistungen sowie die verantwortliche Bauleitung, ebenso alle Fachbauleitungen für die technischen Gewerke. Die Verantwortlichen sind namentlich zu benennen. Ein Wechsel bedarf der Zustimmung des AG.
Gegenüber allen am Bau Beteiligten hat der AN eine Hol- und Bringpflicht. Der Auftragnehmer ist verpflichtet, dem Auftraggeber oder dem von Ihm Beauftragten unmittelbar nach der Auftragserteilung den verantwortlichen Bauleiter, die Fachbauleiter und die zur Entgegennahme aller Weisungen befugten Aufsichtspersonen zu benennen.

Der verantwortliche Bauleiter, die Fachbauleiter und die Aufsichtspersonen müssen deutschsprachig sein.
Spätestens ab Arbeitsbeginn auf der Baustelle und sodann durchgehend während der gesamten Ausführungszeit, hat der AN die Baustelle mit ausreichendem und einwandfrei deutsch sprechendem Aufsichtspersonal zu besetzen.

Die täglichen Arbeiten sind in einem Bautagebuch zu dokumentieren. Der AN hat dem  AG oder dem von Ihm Beauftragten zum Ende einer jeden Woche einen Bautenstandsbericht zu übergeben. Dieser Bericht hat alle Angaben zu allgemeinen Vorkommnissen im Berichtszeitraum, w ie dem Leistungsfortschritt und den Terminen, sowie zu besonderen Vorkommnissen zu enthalten

Vor Beginn der Ausführung hat der AN einen Bauzeitenplan aufzustellen und dem Auftraggeber oder dem von Ihm Beauftragten zur Abstimmung zu übergeben. Die Prüfung dieser Unterlagen durch den AG oder den von Ihm Beauftragten entbindet den AN keinesfalls von seiner Verantwortung für die richtige Wahl und Durchführbarkeit der von ihm vorgesehenen Baustelleneinrichtung, des von ihm vorgesehenen Geräteeinsatzes und des von ihm geplanten Bauablaufes.

26. Prüfungen

Alle erforderlichen Eignungs- und Eigenüberwachungsprüfungen sind vom AN durchzuführen und die Ergebnisse dem AG umgehend zur Verfügung zu stellen (ZTVE-StB; ZTVT-StB; ZTV Asphalt-StB).
Der Prüfabstand beträgt in der Regel 250 m, mindestens jedoch 4 Prüfungen.

Der AN hat die Lastplatten-Druckversuche im Beisein des AG durchzuführen.
Vor dem Einbau sind Eignungsprüfungen neuesten Datums für Frostschutzkies und Asphalt sowie die Rohrstatik vorzulegen. Nach dem Einbau der Asphaltdeckschicht sind gemeinsam mit dem AG/BÜ und nach dessen Angabe Bohrkerne zu ziehen. Der Versand zur Prüfung wird vom BÜ übernommen.

Die Fremdüberwachung hat, wie in den Zusätzlichen Bewerbungsbedingungen festgelegt, zu erfolgen. Der AN behält sich vor, zusätzliche Prüfungszeugnisse und Nachweise anzuordnen.
Materialnachweise:
Lieferscheine und Zertifikate über die eingebauten Materialien (Schotter, Sand, Pflaster, Asphalt, Platten, Leitungen, Rinnen, Schächte usw.)
Allgemeine Regelung für die Pflanzenlieferung: Gehölze müssen den Gütebestimmungen für Baumschulpflanzen der FLL entsprechen. Stauden müssen den Gütebestimmungen für Stauden der FLL entsprechen.
Der Herkunftsnachweis gebietsheimischer Pflanzen ist zur Pflanzenlieferung zu erbringen.
Es ist eine Druckprüfungen für die Trinkwasserleitung durchzuführen und zu dokumentieren.

Es ist die Trinkwasserleitung nach DIN 1988-2, DIN 1988-12 und DIN EN 806-2:2005-06 zu installieren,
zu desinfizieren und eine Analyse durchzuführen.

Es sind Dichtheitsprüfungen für die Regenwasser und Schmutzwasserleitungen durchzuführen und zu dokumentieren.

Für Regen- und Schmutzwasserleitungen ist eine Kamerabefahrung durchzuführen und zu dokumentieren.
Es sind Entsorgungsnachweise für Erdaushub Bauschutt oder kontaminiertes Material zu liefern.
Es sind Deklarationsanalysen zu liefern für abgefahrenes Material.

27. Ausführung Dokumentation

Vor Baubeginn und nach Fertigstellung  ist eine Fotodokumentation zu erstellen.
Die Dokumentation ist vom AN zu leisten und im Beisein des  AG bzw. seines Vertreters auszuführen. Die Dokumentation ist unmittelbar nach dem erstellen zu übergeben.

Bautagesberichte

Es sind werktäglich Aufzeichnungen bezüglich:
Anzahl, Qualifikation und Aufgabe der Arbeitskräfte auf der Baustelle, ggf. Stundenzahl
Maschinen auf der Baustelle, Aufgabe und Einsatzzeit auf der Baustelle, Stillstandzeiten
Verwendete Baustoffe, ggf. mit Mengenangaben und Einbaubedingungen
Arbeitsleistung, Baufortschritt, Bautenstand
Behinderungen, Unterbrechungen, Verzüge Mängel und Bauschäden (Text, Fotos, Skizzen)

Durchgeführte Prüfungen und Messungen
Verlauf von Kabeln / Rohrleitungen, bevor verfüllt (Fotos, Skizzen)
Anordnungen der örtlichen Bauüberwachung (öBÜ), Bauanweisungen, Baustellenbesuche
Wetter, besondere Vorkommnisse (Arbeitseinteilung, Unfälle, etc.) täglich anzufertigen und fortlaufend mindestens 1-mal wöchentlich der Bauüberwachung unterschrieben im Original auszuhändigen.
Auf die Einhaltung der derzeit gültigen Unfallverhütungsvorschriften wird größter Wert gelegt.
Die Arbeiten sind zügig und ohne Unterbrechung auszuführen.

Dokumentation für die modellbasierte Bestandsfortschreibung

Das Bauvorhaben wurde nach der Methode Building Information Modeling (BIM) geplant. Die Ausführung der Bauleistungen erfolgt konventionell auf Grundlage der übergebenen Ausführungsplanung.

Der Fachplaner hat mit der Objektausführung in der LPH 8 die Ausführungsplanung aufgrund der Gewerke orientierten Bearbeitung fortzuschreiben sowie die Übereinstimmung der Montagepläne mit der Ausführungsplanung zu überprüfen. Die Dokumentation am Ende der Objektausführung hat nach Vorgabe des Checklistenmaster durch den AN zu erfolgen. Die Revisionsunterlagen müssen eine eindeutige räumliche Verortung (z.B. durch Maße, Höhenbezüge, Bezugssystem) sowie Bauteilzuordnung (z.B. durch Produkt, Material- und Qualitätsangaben) beinhalten, sodass die Fachplaner hieraus ein As-Built-Modell (Wie-gebaut-Modell) erstellen können.

Die vollständigen Revisionsunterlagen sind Voraussetzung für die Erklärung der Abnahmereife und der Schlussrechnungsstellung.
Sofern die Ausführung einer Leistung behördliche oder gutachterliche Abnahmen verlangt (z.B. TÜV - Abnahme, Abnahme durch Entsorgungs- und Versorgungsunternehmen, Abnahme durch das Amt für A rbeitsschutz, Gutachten durch Sachverständige etc.), sind diese rechtzeitig vom AN zu veranlassen. Die damit verbundenen Kosten sind im Angebotspreis zu berücksichtigen und werden nicht besonders vergütet .

Die Dokumentation ist nach vorheriger Prüfung durch den AG, der zuständigen Bauverwaltung 1-fach in Papierformat und 1-fach auf digitalem Datenträger vollständig zu übergeben

Ausführungsunterlagen

28. Vom AG zur Verfügung gestellte Ausführungsunterlagen

Baugrundgutachten
Lageplan  M = 1 : 100
Regelquerschnitte  M = 1 : 50
Längsschnitte 01  M = 1 : 250
Längsschnitte 02  M = 1 : 200
Baustelleneinrichtungsplan
Liste Modellelemente

Glaubt der Unternehmer, eine Konstruktion oder Anordnung der Bauleitung nicht verantworten zu können, so hat er bereits rechtzeitig vor der Ausführung schriftlich darauf aufmerksam zu machen.

Vom AN sind möglichst bald nach Auftragserteilung und Klärung sämtlicher technischer Fragen einzureichen.

29. Zusätzliche Technische Vertragsbedingungen

Straßenbau
alle Zusätzlichen Technischen Vertragsbedingungen (ZTV) in den aktuellen Fassungen, die durch die Oberste Baubehörde in den Bekanntmachungen veröffentlicht sind.
Ebenso werden alle Technischen Lieferbedingungen (TL) und Technischen Prüfbedingungen (TP) in den aktuellen Fassungen in Verbindung mit den durch die Oberste Baubehörde veröffentlichten Bekanntmachungen vertraglich vereinbart.
ZTV-Wa Erdarbeiten, Ausgabe 1990
Wasserbau
ZTV-W für Erdarbeiten, Ausgabe 1992
ZTV-W für Böschungs- und Sohlensicherungen, Ausgabe 2000
ZTV Pflaster-StB 20
ZTV Ausgrabungen-StB
ZTV SoB

30. Änderungen und Ergänzungen der ZTV

30.1 Positionen des Leistungsverzeichnisses
Sämtliche im Leistungsverzeichnis aufgeführte Positionen beinhalten die Lieferung der Materialien einschließlich deren kompletten Einbau und sind dementsprechend zu kalkulieren, wenn nicht ausdrücklich in der Positionsbeschreibung nur auf eine Teilleistung verwiesen wird.

30.2 Verlegung/Einbau und Prüfung von Abwasserleitungen und -kanälen
Zusätzlich zu der in den VOB/C DIN 18300 und 18306 genannten DIN EN 1610 wird das Arbeitsblatt ATV-DWA-A 139, Einbau und Prüfung von Abwasserleitungen und -kanälen, vereinbart, dass Ergänzungen und Hinweise zur DIN EN 1610 enthält.
Ausgeschriebene Dichtheitsprüfungen sind verbindlich nach folgenden Normen auszuführen:
-Freispiegelleitungen Neubau nach DIN EN 1610/ATV-DWA-A 139
-Freispiegelleitungen Bestand nach ATV-M 143, Teil 6
-Abwasserdruckleitungen nach DIN EN 805

### Titel 2 Baustelleneinrichtung

#### Bereich 2.1 Baustelleneinrichtung

*Hinweis: Vorbemerkungen*
Die nachfolgend genannten Leistungen sind in alle folgenden Positionen des LV einzurechnen und werden nicht gesondert vergütet:

- Herrichten und Einrichten der benötigten Baustelleneinrichtungsfläche
- Aufbau aller benötigten Maschinen, Geräte, Gerüste, Werkzeuge usw. in der Menge und Dimensionierung, dass ein ordnungsgemäßer und reibungsloser Ablauf der Leistungen gewährleistet wird. Die Größe und Dimensionierung ist entsprechend den gültigen Vorschriften auszulegen.
- Strom und Wasser werden vom AG gestellt.
- Sanitär- und Aufenthaltscontainer werden vom AG gestellt im Baubstellenbereich.
- Herstellung und Beseitigung der erforderliche Baustraßen nach den Erfordernissen des AN.
- Gewährleistung der Schnee- und Eisfreiheit des Geländes und der begehbaren Gerätschaften sowie Sicherung der Frostsicherheit der gesamten Ver- und Entsorgung.
- Sämtliche Maßnahmen, die der Unfallverhütung dienen und den bauaufsichtlichen, straßenbauaufsichtlichen, verkehrs- polizeilichen, gewerbeamtlichen sowie berufsgenossen- schaftlichen und örtlichen Angaben entsprechen einschließlich deren Beantragung und Gebühren.
- Schutz und Sicherung öffentlichen und privaten Eigentums vor Beschädigung und Verschmutzung.
- Beantragung der entsprechenden Genehmigungen für die Entsorgung aller Abfälle auf zugelassenen Entsorgungs- einrichtungen; Entsorgungs- und Verwertungsnachweise.
- Sämtliche Kosten für zusätzliche vom AN benötigte Lagerflächen, die nicht vom AG zur Verfügung gestellt werden.
- Das Räumen aller o.g. Einrichtungen der BE nach Abschluss der Maßnahme, einschließlich sämtlicher Transportkosten
- ggf. Wiederherstellung von durch die BE beschädigter Untergründe in den ursprünglichen Zustand.
- Für Bauteile (Leitungen, Bauwerke, Schachtabdeckungen, Sinkkastenaufsätze, Randsteine,

- Bordsteine, Pflasterflächen, etc.), welche ausgebaut werden, werden keine Zuschläge für den Ausbau der jeweiligen Schichten vergütet. Der Mehraufwand bzw. Erschwernisse sind in die jeweiligen Positionen einzukalkulieren.
- Wenn das Herstellen von Leitungen, Einbauten, Bauwerken, Schachtabdeckungen, Sinkkastenaufsätze im Leistungsumfang des AN enthalten ist, gehören alle dadurch verursachten Erschwernisse zum Leistungsumfang.

- Die Kosten für das Erstellen von Abrechnungsplänen (Lagepläne, Höhenpläne, etc.) nach Abschluss der Bauarbeiten sind einzurechnen. Übergabe der Pläne erfolgt in Papier und digital im DWG-Format. Die DWG wird stellt der AG gegebenenfalls zur Verfügung.

**2.1.10 Baustelle einrichten freimachen Geländefläche**
STLB-Bau 10/2025 000
Baustelle für sämtliche aufgeführte Leistungen, einrichten, freimachen der dazu erforderlichen Geländeflächen, Flächen sind im Lageplan ausgewiesen.
Menge: 2,000 St

**2.1.20 Baustelle räumen Flächen wiederherstellen**
STLB-Bau 2025-10 000
Baustelle für sämtliche aufgeführte Leistungen, räumen, Geländeflächen, auf denen sich Baustelleneinrichtungen befunden haben, dem früheren Zustand entsprechend herstellen, Befestigungen der Lager- und Arbeitsplätze räumen, im Baugrund befindliche Teile der Baustelleneinrichtung (z. B. Fundamente, Pfähle, Leitungen, Kanäle) räumen.
Menge: 2,000 St
Leistungsbereichkatalog: 000

**2.1.30 Baustelleneinr. vorhalten**
STLB-Bau 2025-10 000
Baustelleneinrichtung für sämtliche aufgeführte Leistungen, vorhalten, Flächen und deren Nutzungsdauer sind im Lageplan ausgewiesen,
Positionsmenge = Produkt aus '1 St'
(Vorhaltemenge)
mal '10'
(Vorhaltedauer).
Menge: 10,000 StMt
Leistungsbereichkatalog: 000

**2.1.40 Verkehrssicherungseinr. aufbauen abbauen**
STLB-Bau 2025-10 000
Verkehrssicherungseinrichtungen zur Aufrechterhaltung des öffentlichen und Anlieger-Verkehrs sowie für die verkehrsgerechte Sicherung von Arbeitsstellen aufgrund behördlicher Anordnungen, temporär, aufbauen und abbauen, nach den Richtlinien zur Sicherung von Arbeitsstellen an Straßen (RSA).
Menge: 4,000 St
Leistungsbereichkatalog: 000

**2.1.50 Reinigen Ende Rein.zwischend.**
Baustellenreinigung
einschl. der Reinigung der Zufahrtsstraßen zu dem Baustellengelände (mind. 250 m zuvor), nach Fertigstellung
sämtliche Bau- und Handwerksarbeiten,
nicht nach Abschluss der Arbeiten, sondern zwischendurch mind. im Abstand von 2 Wochen, oder nach dem Verschmutzungsgrad der Zufahrtsstraßen. Diese Arbeiten
sind unaufgefordert und verlässlich auszuführen, da das
Baustellengelände nur über eine öffentliche Verkehrsfläche zu erreichen ist. (Bei berechtigten Beschwerden
von Anwohnern bzgl. Verschmutzung, Staubentwicklung,
etc. wird die Reinigung umgehend vom Auftraggeber  zu
Lasten des Auftragnehmers veranlasst.)
Menge: 2,000 Stck

**2.1.60 Gesamtdokumentation inkl. modellbasierte Bestandsfortschreibung**
*** Pauschalposition
Erstellung der Gesamtdokumentation zur Baumaßnahme.
Der AN hat mindestens 1 Woche vor der Abnahme die vollständige zusammengeführte Gesamtdokumentation (1-fach in Papierform) nach Checklistenmaster (Inhaltsverzeichnis) geheftet in Ordner DIN A 4, Ordnerbeschriftung und Inhalt, sowie auf Datenträger (Festplatte, Datenstick, DVD, etc.), gemäß Angaben des AG über den erstellten Lieferumfang zu übergeben. Fotodokumentationen soll auch übergeben werden.

Das Prüfexemplar ist (1-fach) 2 Wochen vor der Abnahme zu
übergeben. Die Prüfbemerkungen und Änderungen sind
vollständig vor der Endabgabe zu übernehmen. Die Dokumentation umfasst alle Baustoffe, Baustoffgemische, Fertigteile, Maschinen und Geräte mit den geforderten Unterlagen (Konformitätserklärungen, Eignungsnachweise,
Bauartzulassungen, sonst. Prüfzeugnisse, geprüften statischen
Berechnungen, Verlegepläne, Datenblätter, Messprotokolle,
Bedienungs- und Wartungsvorschriften, Schachtlisten,
Bestandszeichnungen, ASI-Plan, Protokolle der Eigen- und
Fremdüberwachung usw.). Der AN haftet für die Richtigkeit der
übergebenen Unterlagen.

Zusätzlich zu den Revisionsunterlagen sind die objektspezifische Eigenschaften für das Gewerk gemäß Objektkatalog unter der Spalte AG "Projektspezifisches" auszufüllen und zu übergeben.
Menge: 1,000 PSCH

**2.1.70 Vermessungsarbeiten für Absteckung Verkehrsfl.u.BW alle Flächen, Bauwerke, Kabel und Leitungen**
*** Pauschalposition
StL-Nr. 2290193103
Vermessungsarbeiten für die Absteckung von Bauteilen
nach Unterlagen des AG einschließlich aller Geräte-
und Personalkosten durchführen.
Verkehrsflächen (Achsen, Eckausrundungen,
Fahrbahnteiler etc.) und Bauwerke.
Menge: 1,000 PSCH

### Titel 3 Freianlage

#### Bereich 3.1 Oberbodenarbeiten (KG 511)

**3.1.10 Oberboden abtragen laden fördern aufsetzen BG1 SE Abtrag-H bis 10cm**
STLB-Bau 2025-10 003
Oberboden, profilgerecht abtragen, laden, fördern und auf Miete setzen, Bodengruppe 1 DIN 18915 (organisch), eine Bodengruppe, Bodengruppe 1 SE DIN 18196 (enggestufter Sand), Abtragshöhe bis 10 cm, Mengenermittlung nach Aufmaß an der Lagerstelle.
Menge: 10,000 m3
Leistungsbereichkatalog: 003

**3.1.20 Oberboden laden fördern auftragen BG1 SE D bis 10cm**
STLB-Bau 2025-10 003
Oberboden, von Miete laden, fördern, profilgerecht auftragen, Bodengruppe 1 DIN 18915 (organisch), eine Bodengruppe, Bodengruppe 1 SE DIN 18196 (enggestufter Sand), Auftragsdicke bis 10 cm, Mengenermittlung nach Aufmaß an der Auftragstelle.
Menge: 10,000 m3
Leistungsbereichkatalog: 003

**3.1.30 Oberboden abtragen laden transp. LKW AN entsorgen Vergüt.Entsorg. AN AVV170504 BG1 OH Abtrag-H bis 10cm**
STLB-Bau 2025-10 003
Oberboden, profilgerecht abtragen und direkt auf LKW des AN laden, transportieren, entsorgen, Vergütung der Entsorgung übernimmt AN, Abfall ist nicht gefährlich, nicht schadstoffbelastet, Abfallschlüssel nach AVV (Abfallverzeichnis-Verordnung) 170504 Boden/Stein, zum Lager oder zur Anlage nach Wahl des AN, Bodengruppe 1 DIN 18915 (organisch), eine Bodengruppe, Bodengruppe 1 OH DIN 18196 (grob- bis gemischtkörniger Boden mit Beimengungen humoser Art), Abtragshöhe bis 10 cm, Mengenermittlung nach Aufmaß an der Entnahmestelle.
Menge: 6,000 m3
Leistungsbereichkatalog: 003

**3.1.40 Oberboden liefern auftragen BG1 GE D bis 10cm**
STLB-Bau 2025-10 003
Oberboden, liefern, profilgerecht auftragen, Bodengruppe 1 DIN 18915 (organisch), eine Bodengruppe, Bodengruppe 1 GE DIN 18196 (enggestufter Kies), Auftragsdicke bis 10 cm, Mengenermittlung nach Aufmaß an der Auftragstelle.
Menge: 2,000 m3
Leistungsbereichkatalog: 003

#### Bereich 3.2 Bodenarbeiten (KG 512)

**3.2.10 Boden lösen fördern lagern Abtrag-T 2,5m SU**
STLB-Bau 2025-10 002
Boden
profilgerecht lösen, fördern und lagern, Abfall ist nicht gefährlich, nicht schadstoffbelastet, ohne Festlegung eines Zuordnungskriteriums LAGA/DepVO/EBV/RuVA, Abtragtiefe bis 2,5 m,
Homogenbereich 1, mit einer Bodengruppe, Bodengruppe 1 SU DIN 18196 (Sand-Schluff-Gemisch), Tiefe oberer Horizont des Homogenbereiches von 0 m, Tiefe unterer Horizont des Homogenbereiches bis 2 m,
Baumaßnahme der Geotechnischen Kategorie 1 DIN 4020,
- Konsistenz DIN EN ISO 14688-1 fest, Mengenermittlung nach Aufmaß an Abtragprofilen.
Menge: 10,000 m3
Leistungsbereichkatalog: 002

**3.2.20 Boden auf Baustelle gelagert einbauen GU verdichten**
STLB-Bau 2025-10 002
Boden, auf der Baustelle gelagert, profilgerecht einbauen, mit einer Bodengruppe, Bodengruppe 1 GU DIN 18196 (Kies-Schluff-Gemisch), verdichten, Mengenermittlung nach Auftragprofilen.
Menge: 10,000 m3
Leistungsbereichkatalog: 002

**3.2.30 Boden liefern einbauen SE verdichten**
STLB-Bau 2025-10 002
Boden, liefern, profilgerecht einbauen, mit einer Bodengruppe, Bodengruppe 1 SE DIN 18196 (enggestufter Sand), verdichten, Mengenermittlung nach Aufmaß auf dem Fahrzeug.
Menge: 5,000 m3
Leistungsbereichkatalog: 002

**3.2.40 Abfall nicht gefährlich AVV170504 nicht schadstoffbelastet EBV 2023 BM-0 Sand LKW AN transp. entsorgen Verwertungsanlage bis 10km Vergüt.Entsorg. AN**
STLB-Bau 2025-10 087
Bau- und Abbruchabfälle, Boden, Steine und Baggergut,
nicht gefährlich, Abfallschlüssel nach AVV (Abfallverzeichnis-Verordnung) 170504 Boden/Stein,
nicht schadstoffbelastet, Werte gemäß Ersatzbaustoffverordnung 2023 sind eingehalten,
Charakterisierung Bodenmaterial Klasse BM-0 Sand nach EBV 2023, Anlage 1, Tabelle 3,
auf Baustelle lagernd, in Behälter AN laden, mit LKW des AN transportieren, entsorgen, max. Gesamtgewicht ohne Beschränkung, Behältergröße über 5 bis 7 m3, zur Verwertungsanlage, Transportweg bis 10 km, Vergütung der Entsorgung übernimmt AN.
Menge: 0,500 t
Leistungsbereichkatalog: 087

**3.2.50 Abfall nicht gefährlich AVV170504 schadstoffbelastet EBV 2023 BM-0* LKW AN transp. entsorgen Verwertungsanlage bis 10km Vergüt.Entsorg. AN**
STLB-Bau 2025-10 087
Bau- und Abbruchabfälle, Boden, Steine und Baggergut,
nicht gefährlich, Abfallschlüssel nach AVV (Abfallverzeichnis-Verordnung) 170504 Boden/Stein,
schadstoffbelastet, Werte gemäß Ersatzbaustoffverordnung 2023 sind eingehalten,
Charakterisierung Bodenmaterial Klasse BM-0* nach EBV 2023, Anlage 1, Tabelle 3,
auf Baustelle lagernd, in Behälter AN laden, mit LKW des AN transportieren, entsorgen, max. Gesamtgewicht ohne Beschränkung, Behältergröße über 5 bis 7 m3, zur Verwertungsanlage, Transportweg bis 10 km, Vergütung der Entsorgung übernimmt AN.
Menge: 0,500 t
Leistungsbereichkatalog: 087

**3.2.60 Abfall nicht gefährlich AVV170504 schadstoffbelastet EBV 2023 BM-F0* LKW AN transp. entsorgen Verwertungsanlage bis 10km Vergüt.Entsorg. AN**
STLB-Bau 2025-10 087
Bau- und Abbruchabfälle, Boden, Steine und Baggergut,
nicht gefährlich, Abfallschlüssel nach AVV (Abfallverzeichnis-Verordnung) 170504 Boden/Stein,
schadstoffbelastet, Werte gemäß Ersatzbaustoffverordnung 2023 sind eingehalten,
Charakterisierung Bodenmaterial Klasse BM-F0* nach EBV 2023, Anlage 1, Tabelle 3,
auf Baustelle lagernd, in Behälter AN laden, mit LKW des AN transportieren, entsorgen, max. Gesamtgewicht ohne Beschränkung, Behältergröße über 5 bis 7 m3, zur Verwertungsanlage, Transportweg bis 10 km, Vergütung der Entsorgung übernimmt AN.
Menge: 0,500 t
Leistungsbereichkatalog: 087

**3.2.70 Abfall nicht gefährlich AVV170504 schadstoffbelastet EBV 2023 BM-F1 LKW AN transp. entsorgen Verwertungsanlage bis 10km Vergüt.Entsorg. AN**
STLB-Bau 2025-10 087
Bau- und Abbruchabfälle, Boden, Steine und Baggergut,
nicht gefährlich, Abfallschlüssel nach AVV (Abfallverzeichnis-Verordnung) 170504 Boden/Stein,
schadstoffbelastet, Werte gemäß Ersatzbaustoffverordnung 2023 sind eingehalten,
Charakterisierung Bodenmaterial Klasse BM-F1 nach EBV 2023, Anlage 1, Tabelle 3,
auf Baustelle lagernd, in Behälter AN laden, mit LKW des AN transportieren, entsorgen, max. Gesamtgewicht ohne Beschränkung, Behältergröße über 5 bis 7 m3, zur Verwertungsanlage, Transportweg bis 10 km, Vergütung der Entsorgung übernimmt AN.
Menge: 0,500 t
Leistungsbereichkatalog: 087

**3.2.80 Abfall nicht gefährlich AVV170504 schadstoffbelastet EBV 2023 BM-F2 LKW AN transp. entsorgen Verwertungsanlage bis 10km Vergüt.Entsorg. AN**
STLB-Bau 2025-10 087
Bau- und Abbruchabfälle, Boden, Steine und Baggergut,
nicht gefährlich, Abfallschlüssel nach AVV (Abfallverzeichnis-Verordnung) 170504 Boden/Stein,
schadstoffbelastet, Werte gemäß Ersatzbaustoffverordnung 2023 sind eingehalten,
Charakterisierung Bodenmaterial Klasse BM-F2 nach EBV 2023, Anlage 1, Tabelle 3,
auf Baustelle lagernd, in Behälter AN laden, mit LKW des AN transportieren, entsorgen, max. Gesamtgewicht ohne Beschränkung, Behältergröße über 5 bis 7 m3, zur Verwertungsanlage, Transportweg bis 10 km, Vergütung der Entsorgung übernimmt AN.
Menge: 0,500 t
Leistungsbereichkatalog: 087

**3.2.90 Abfall nicht gefährlich AVV170504 schadstoffbelastet EBV 2023 BM-F3 LKW AN transp. entsorgen Verwertungsanlage bis 10km Vergüt.Entsorg. AN**
STLB-Bau 2025-10 087
Bau- und Abbruchabfälle, Boden, Steine und Baggergut,
nicht gefährlich, Abfallschlüssel nach AVV (Abfallverzeichnis-Verordnung) 170504 Boden/Stein,
schadstoffbelastet, Werte gemäß Ersatzbaustoffverordnung 2023 sind eingehalten,
Charakterisierung Bodenmaterial Klasse BM-F3 nach EBV 2023, Anlage 1, Tabelle 3 und Tabelle 4,
auf Baustelle lagernd, in Behälter AN laden, mit LKW des AN transportieren, entsorgen, max. Gesamtgewicht ohne Beschränkung, Behältergröße über 5 bis 7 m3, zur Verwertungsanlage, Transportweg bis 10 km, Vergütung der Entsorgung übernimmt AN.
Menge: 0,500 t
Leistungsbereichkatalog: 087

**3.2.100 Abfall gefährlich AVV170503* schadstoffbelastet LKW AN transp. entsorgen Vergüt.Entsorg. AN**
STLB-Bau 2025-04 087
Bau- und Abbruchabfälle, Boden, Steine und Baggergut,
gefährlich, Abfallschlüssel nach AVV (Abfallverzeichnis-Verordnung) 170503* Boden und Steine,
schadstoffbelastet,
Abfall eingestuft als 'belastet nach Deponieverordnung für DK 0'

gemäß Parameterliste 'wird über Haufwerksbeprobung
ermittelt'

Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 0,500 t
Leistungsbereichkatalog: 087

**3.2.110 Abfall gefährlich AVV170503* schadstoffbelastet DKI LKW AN transp. entsorgen Vergüt.Entsorg. AN**
STLB-Bau 2025-04 087
Bau- und Abbruchabfälle, Boden, Steine und Baggergut,
gefährlich, Abfallschlüssel nach AVV (Abfallverzeichnis-Verordnung) 170503* Boden und Steine,
schadstoffbelastet, belastet nach Deponieverordnung für DK I, Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 0,500 t
Leistungsbereichkatalog: 087

**3.2.120 Abfall gefährlich AVV170503* schadstoffbelastet DKII LKW AN transp. entsorgen Vergüt.Entsorg. AN**
STLB-Bau 2025-04 087
Bau- und Abbruchabfälle, Boden, Steine und Baggergut,
gefährlich, Abfallschlüssel nach AVV (Abfallverzeichnis-Verordnung) 170503* Boden und Steine,
schadstoffbelastet, belastet nach Deponieverordnung für DK II, Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 0,500 t
Leistungsbereichkatalog: 087

**3.2.130 Abfall gefährlich AVV170503* schadstoffbelastet DKIII LKW AN transp. entsorgen Vergüt.Entsorg. AN**
STLB-Bau 2025-04 087
Bau- und Abbruchabfälle, Boden, Steine und Baggergut,
gefährlich, Abfallschlüssel nach AVV (Abfallverzeichnis-Verordnung) 170503* Boden und Steine,
schadstoffbelastet, belastet nach Deponieverordnung für DK III, Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 0,500 t
Leistungsbereichkatalog: 087

### Titel 4 Ingenieurbauwerke

#### Bereich 4.1 Trinwasser Anlagen (KG 540)

**4.1.10 Anschluss an Rohrltg Wasser Kunststoff AD 75mm Einbau Muffe Kunststoff Durchm. 32mm**
STLB-Bau 2025-10 042
Anschluss herstellen, Form- und Verbindungsstücke werden gesondert vergütet, an Rohrleitung, Medium Wasser, aus Kunststoff, Außendurchmesser 75 mm, durch Schrauben, einschl. Einbau einer Muffe, mit Rohr aus Kunststoff, Außendurchmesser 32 mm.
Menge: 1,000 St
Leistungsbereichkatalog: 042

**4.1.20 Anschluss an Rohrltg Wasser Kunststoff AD 32mm Kunststoff Durchm. 32mm**
STLB-Bau 2025-10 042
Anschluss herstellen, Form- und Verbindungsstücke werden gesondert vergütet, an Rohrleitung, Medium Wasser, aus Kunststoff, Außendurchmesser 32 mm, durch Schrauben, mit Rohr aus Kunststoff, Außendurchmesser 32 mm.
Menge: 1,000 St
Leistungsbereichkatalog: 042

**4.1.30 Druckrohr PE100 TW DN/OD32 SDR17 Graben verbaut T 1,25-1,75m Steckverbindung**
STLB-Bau 2025-10 043
Druckrohr aus PE 100 DIN 8074 und DIN 8075 ohne Schutzmantel, für Trinkwasser, DN/OD 32, SDR 17, Verlegung DVGW W 400-2, in vorh. Graben, verbaut, Bettung wird gesondert vergütet, Verlegetiefe über 1,25 bis 1,75 m, Rohrverbindung als Steckverbindung.
Menge: 25,000 m
Leistungsbereichkatalog: 043

**4.1.40 Kupplung PP DN20 PN16**
STLB-Bau 2025-10 043
Kupplung aus PP, DN 20, für Trinkwasser, Nenndruck 1,6 MPa (16 bar), für Druckrohrleitung aus PE DIN EN 12201-1 und DIN EN 12201-2, PE 100.
Menge: 1,000 St
Leistungsbereichkatalog: 043

**4.1.50 Markierung Trasse Trassenband liefern**
STLB-Bau 2025-10 051
Markierung von Kabeltrassen mit Trassenband, in Trassenmitte, einschl. Lieferung, verlegen 40 cm über Rohr.
Menge: 25,000 m
Leistungsbereichkatalog: 051

**4.1.60 Winkel PP 45Grad DN32 PN16**
STLB-Bau 2025-10 043
Winkel aus PP, 45 Grad, DN 32, für Trinkwasser, Nenndruck 1,6 MPa (16 bar), für Druckrohrleitung aus PE DIN EN 12201-1 und DIN EN 12201-2, PE 100.
Menge: 4,000 St
Leistungsbereichkatalog: 043

**4.1.70 Winkel PP 90Grad DN32 PN16**
STLB-Bau 2025-10 043
Winkel aus PP, 90 Grad, DN 32, für Trinkwasser, Nenndruck 1,6 MPa (16 bar), für Druckrohrleitung aus PE DIN EN 12201-1 und DIN EN 12201-2, PE 100.
Menge: 4,000 St
Leistungsbereichkatalog: 043

**4.1.80 Winkel PP 90Grad DN32 PN16**
STLB-Bau 2025-10 043
Winkel aus PP, 90 Grad, DN 32, für Trinkwasser, Nenndruck 1,6 MPa (16 bar), für Druckrohrleitung aus PE DIN EN 12201-1 und DIN EN 12201-2, PE 100.
Menge: 4,000 St
Leistungsbereichkatalog: 043

**4.1.90 Desinfektion, Dichtheitsprüfung und Spülung**
Desinfektion, Dichtheitsprüfung und Spülung,
Rohrleitungen DA 32
Die Rohrleitung ist, entsprechend dem DVGW-Arbeitsblatt W291 E mit Wasserstoffperoxid zu desinfizieren, Standzeit mind. 12 Sunden.
Nach erfolgter Desinfektion ist das Desinfektionswasser schadlos zu beseitigen. Für entsprechende Schäden haftet der AN. Unmittelbar anschl. ist eine Spülung der Rohrleitung mit einer Fließgeschwindigkeit von mind. 2,0 m/s durchzuführen.
Die Arbeiten sind mit dem AG abzustimmen und im Beisein des AG durchzufahren.
Einschließlich der Entnahme der Wasserproben einschl. der Prüfung. Die Kosten hierfür sind einzurechnen.
Es ist mit einem Prüfabschnitt zu rechnen.
In die Position ist auch die Druckprüfung der neuen Leitungen mit einzurechnen.
Der Leitungsabschnitt darf erst nach Vorliegen eines unbedenklichen Untersuchungsberichtes in Betrieb genommen werden.
Leitungen aus PE DA32
Menge: 25,000 m

**4.1.100 Reduzierstück PP TW Durchm. 75mm x 32mm**
STLB-Bau 2025-10 042
Reduzierstück für Rohrleitung aus Polypropylen PP DIN 8077 und DIN 8078, für Trinkwasser DIN 1988-200, Anhang A, Durchmesser 75 mm, 2. Durchmesser 32 mm.
Menge: 1,000 St
Leistungsbereichkatalog: 042

#### Bereich 4.2 Regenwasserkanalisation (KG 541)

*Hinweis: Vorbemerkungen RW Kanalisation*
- Alle nicht wiederverwendbaren Aushubböden sind zur Bereitstellungsfläche des AG innerhalb des Baufeldes zu transportieren, zu sortieren und zu Haufwerken bis max. 300 m3 zur Probeentnahme zu formen.
- Die Positonen beinhalten die Anlieferung und den Einbau der Bauteile.
- Die Herstellung der Schachtbaugruben ist miteinzukalkulieren.
- Zu den Schächten: Die Zu- und Abläufe sind scheitelgleich auszubilden mit 1% Gefälle im Gerinne. Die entsprechenden Höhen sind dem Lageplan zu entnehmen.

**4.2.10 Abwasserkanal PP-MD Regenwasser Steckverbindung OD DN160 SN8 Graben verbaut T 1-1,25m**
STLB-Bau 2025-10 009
Abwasserkanal aus PP-MD (Polypropylen mit mineralischen Additiven)-Vollwandrohren DIN EN 14758-1, für Regenwasser, mit Steckverbindung, Rohrende mit Muffe, DN/OD 160, Nenn-Ringsteifigkeit SN 8 DIN EN ISO 9969, Verlegung DIN EN 1610 in vorh. verbautem Graben, Grabentiefe über 1 bis 1,25 m, Bettung wird gesondert vergütet.
Menge: 60,000 m
Leistungsbereichkatalog: 009

**4.2.20 Abwasserkanal PP-MD Regenwasser Steckverbindung OD DN160 SN8 Graben verbaut T 1,25-1,75m**
STLB-Bau 2025-10 009
Abwasserkanal aus PP-MD (Polypropylen mit mineralischen Additiven)-Vollwandrohren DIN EN 14758-1, für Regenwasser, mit Steckverbindung, Rohrende mit Muffe, DN/OD 160, Nenn-Ringsteifigkeit SN 8 DIN EN ISO 9969, Verlegung DIN EN 1610 in vorh. verbautem Graben, Grabentiefe über 1,25 bis 1,75 m, Bettung wird gesondert vergütet.
Menge: 61,000 m
Leistungsbereichkatalog: 009

**4.2.30 Abwasserkanal PP-MD Regenwasser Steckverbindung OD DN200 SN8 Graben verbaut T 1,75-4m**
STLB-Bau 2025-10 009
Abwasserkanal aus PP-MD (Polypropylen mit mineralischen Additiven)-Vollwandrohren DIN EN 14758-1, für Regenwasser, mit Steckverbindung, Rohrende mit Muffe, DN/OD 200, Nenn-Ringsteifigkeit SN 8 DIN EN ISO 9969, Verlegung DIN EN 1610 in vorh. verbautem Graben, Grabentiefe über 1,75 bis 4 m, Bettung wird gesondert vergütet.
Menge: 8,000 m
Leistungsbereichkatalog: 009

**4.2.40 Abwasserkanal PP-MD Regenwasser Steckverbindung OD DN200 SN8 Graben verbaut T 1,25-1,75m**
STLB-Bau 2025-10 009
Abwasserkanal aus PP-MD (Polypropylen mit mineralischen Additiven)-Vollwandrohren DIN EN 14758-1, für Regenwasser, mit Steckverbindung, Rohrende mit Muffe, DN/OD 200, Nenn-Ringsteifigkeit SN 8 DIN EN ISO 9969, Verlegung DIN EN 1610 in vorh. verbautem Graben, Grabentiefe über 1,25 bis 1,75 m, Bettung wird gesondert vergütet.
Menge: 21,000 m
Leistungsbereichkatalog: 009

**4.2.50 Boden Graben Entwässerungsltg lösen lagern verfüllen verdichten auf Baustelle bereitstellen Sohlen-B 0,8-0,9m T bis 2,5m GW**
STLB-Bau 2025-10 002
Boden der Gräben für Entwässerungsleitungen, profilgerecht lösen, seitlich lagern, verfüllen, verdichten, verdrängten Boden in Behälter des AN sammeln, auf der Baustelle bereitstellen, Abfall ist nicht gefährlich, ohne Festlegung eines Zuordnungskriteriums LAGA/DepVO/EBV/RuVA, Behältergröße nach Wahl des AN, Verbau wird gesondert vergütet, Bodeneinbau oberhalb der Leitungszone, Bettung/Seitenverfüllung/Abdeckung werden gesondert vergütet, Breite der Sohle über 0,8 bis 0,9 m, Aushubtiefe bis 2,5 m,
Homogenbereich 1, mit einer Bodengruppe, Bodengruppe 1 GW DIN 18196 (weitgestuftes Kies-Sand-Gemisch), Tiefe oberer Horizont des Homogenbereiches von 0 m, Tiefe unterer Horizont des Homogenbereiches bis 1 m,
Baumaßnahme der Geotechnischen Kategorie 1 DIN 4020, Mengenermittlung nach Aufmaß an der Entnahmestelle.
Menge: 210,000 m3
Leistungsbereichkatalog: 002

**4.2.60 Sand Leitungszone Rohr bis DN150 einbauen D 50-80cm**
STLB-Bau 2025-10 002
Sand, natürliche Gesteinskörnung TL Gestein, Körnung 0/2, liefern, für Leitungszone von Rohrleitungen, bestehend aus Bettung, Seitenverfüllung und Abdeckung, DIN EN 1610, bis DN 150, profilgerecht einbauen, in Graben für Entwässerungsleitung, Schichtdicke über 50 bis 80 cm.
Menge: 95,000 m3
Leistungsbereichkatalog: 002

**4.2.70 Markierung Trasse Trassenband liefern**
STLB-Bau 2025-10 051
Markierung von Kabeltrassen mit Trassenband, in Trassenmitte, einschl. Lieferung, verlegen 40 cm über Rohr.
Menge: 150,000 m
Leistungsbereichkatalog: 051

**4.2.80 Grabenverbaugerät H 1,5-1,75m Sohlen-B bis 1m GW herstellen rückbauen**
STLB-Bau 2025-10 006
Verbau mit Grabenverbaugerät DIN 4124, Höhe Verbau über 1,5 bis 1,75 m, Breite der Sohle zwischen den Bekleidungen bis 1 m, eine Bodengruppe, Bodengruppe 1 GW DIN 18196 (weitgestuftes Kies-Sand-Gemisch), herstellen und wieder rückbauen, Stirnverbau wird gesondert vergütet.
Menge: 230,000 m2
Leistungsbereichkatalog: 006

**4.2.90 Boden Suchgraben lösen lagern verfüllen verdichten Sohlen-B 0,6-0,7m T bis 1,25m GU**
STLB-Bau 2025-10 002
Boden für Suchgraben ab Geländeoberfläche zur Freilegung von Kabeln und Leitungen profilgerecht lösen, seitlich lagern, verfüllen, verdichten, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 5,000 m3
Leistungsbereichkatalog: 002

**4.2.100 Boden Suchgraben lösen lagern verfüllen verdichten von Hand Sohlen-B 0,6-0,7m T bis 1,25m GU**
STLB-Bau 2025-10 002
Boden für Suchgraben ab Geländeoberfläche zur Freilegung von Kabeln und Leitungen profilgerecht lösen, seitlich lagern, verfüllen, verdichten, Arbeiten von Hand, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 5,000 m3
Leistungsbereichkatalog: 002

**4.2.110 Kabelbündel unter Spannung Niederspannungskabel T bis 1,25m sichern**
STLB-Bau 2025-10 002
Kabelbündel unter Spannung, Niederspannungskabel, Tiefe der Leitungsachse unter Gelände bis 1,25 m, sichern.
Menge: 20,000 m
Leistungsbereichkatalog: 002

**4.2.120 Kabel unter Spannung Niederspannungskabel T bis 1,25m sichern**
STLB-Bau 10/2025 002
Kabel unter Spannung, Niederspannungskabel, Tiefe der Leitungsachse unter Gelände bis 1,25 m, sichern.
Menge: 20,000 m

**4.2.130 Sicherung kreuzender oder parallel verlaufender Druckrohr- /Freispiegelleitung in Betrieb bis DN200**
Sicherung kreuzender oder parallel verlaufender Leitungen / Kabel einschl. Behinderung beim Aushub
Druckrohr- /Freispiegelleitung in Betrieb bis DN 200
Menge: 20,000 m

**4.2.140 Absperren Seitenzulauf DN200 Absperrel. im Kanal bis DN200**
STLB-Bau 2025-10 009
Absperren des Seitenzulaufes bis DN 200, einschl. Ein- und Ausbau der Absperrelemente, im Kanal bis DN 200, Zugang vom Schacht.
Menge: 2,000 St
Leistungsbereichkatalog: 009

**4.2.150 Schachtsohle ändern bis DN250 Auskl. Zementestrich L/B 1000/1000mm**
STLB-Bau 2025-10 009
Vorh. Schachtsohle ändern für neu anzuschließenden Abwasserkanal bis DN 250, Rinnenführung ausbilden einschl. Stemmarbeiten, Rinne und Auftritte auskleiden mit Zementestrich, lichte Schachtmaße L/B 1000/1000 mm.
Menge: 2,000 St
Leistungsbereichkatalog: 009

**4.2.160 Sauberkeitsschicht Entwässrg Beton C12/15 D 15cm**
STLB-Bau 2025-10 009
Sauberkeitsschicht für Entwässerungsbauwerk, aus Beton C 12/15 DIN 1045-2, Dicke 15 cm.
Menge: 3,500 m3
Leistungsbereichkatalog: 009

**4.2.170 Schacht Beton-Stahlbetonfertigteile DN1000 Lastübertragungsel. Beton C40/50 Zulauf DN150 Ablauf DN200 T bis 1,5m RW01**
STLB-Bau 2025-10 009
Schacht aus Beton-/Stahlbetonfertigteilen DIN EN 1917, DIN 4034-1, Typ 2, rund, DN 1000, mit Schachtunterteil, Schachtringen/Schachtrohr, Auflageringen, Schachthals DN 1000/800, Bauteilverbindung mit Dichtungen aus Elastomeren DIN EN 681-1 und DIN 4060 als Kompressionsdichtung, Dichtungen werkseitig fest eingebaut, gleichmäßige Lastübertragung durch mitgeliefertes Lastübertragungselement, ohne Steigeinrichtung, Schachtunterteil, Gerinne und Auftritt aus Beton C 40/50, in einem Guss gefertigt, Auftritt in Scheitelhöhe, Zu- und Abläufe mit Höhenversatz, Anschlüsse für gelenkige Einbindung der Zu- und Abläufe mit Stutzen, Zulauf für Rohre aus PP, DN 150,
Winkel '136' Grad, Ablauf für Rohre aus PP, DN 200, lichte Schachttiefe bis 1,5 m, Ausführung gemäß Zeichnung,
Hersteller und Typ '....................................................'
vom Bieter einzutragen.
Menge: 1,000 St
Leistungsbereichkatalog: 009

**4.2.180 Schachtabdeck. B125 Durchm. 800mm rund Guss setzen ohne Lüftüngsöffnungen**
STLB-Bau 2025-10 009
Schachtabdeckung, Klasse B 125 DIN EN 124-1, Durchmesser der Schachtöffnung 800 mm, Abdeckung rund, aus Gusseisen DIN EN 124-2, höhengerecht in WW-Schachtkopfmörtel DIN 19573 setzen.
Menge: 1,000 St
Leistungsbereichkatalog: 009

**4.2.190 Auflagering Beton, D = 0,625m, d = 0,15**
Menge: 2,000 Stk

**4.2.200 Bogen PP-MD Abwasserkanal 15Grad Steckverbindung OD DN160 SN8**
STLB-Bau 2025-10 009
Bogen, Formstück aus PP-MD (Polypropylen mit mineralischen Additiven) DIN EN 14758-1, für Abwasserkanal, für Regenwasser, 15 Grad, Steckverbindung, Rohrende mit Muffe, DN/OD 160, Nenn-Ringsteifigkeit SN 8 DIN EN ISO 9969.
Menge: 5,000 St
Leistungsbereichkatalog: 009

**4.2.210 Bogen PP-MD Abwasserkanal 30 Grad Steckverbindung OD DN160 SN8**
STLB-Bau 2025-10 009
Bogen, Formstück aus PP-MD (Polypropylen mit mineralischen Additiven) DIN EN 14758-1, für Abwasserkanal, für Regenwasser, 30 Grad, Steckverbindung, Rohrende mit Muffe, DN/OD 160, Nenn-Ringsteifigkeit SN 8 DIN EN ISO 9969.
Menge: 5,000 St
Leistungsbereichkatalog: 009

**4.2.220 Bogen PP-MD Abwasserkanal 45Grad Steckverbindung OD DN160 SN8**
STLB-Bau 2025-10 009
Bogen, Formstück aus PP-MD (Polypropylen mit mineralischen Additiven) DIN EN 14758-1, für Abwasserkanal, für Regenwasser, 45 Grad, Steckverbindung, Rohrende mit Muffe, DN/OD 160, Nenn-Ringsteifigkeit SN 8 DIN EN ISO 9969.
Menge: 5,000 St
Leistungsbereichkatalog: 009

**4.2.230 Abzweig PP-MD Abwasserkanal Steckverbindung OD DN160 SN8**
STLB-Bau 2025-10 009
Abzweig, Formstück aus PP-MD (Polypropylen mit mineralischen Additiven) DIN EN 14758-1, für Abwasserkanal, für Regenwasser, Steckverbindung, Rohrende mit Muffe, DN/OD 160, Nenn-Ringsteifigkeit SN 8 DIN EN ISO 9969.
Menge: 20,000 St
Leistungsbereichkatalog: 009

**4.2.240 Anschluss Abwasserkanal PP-MD DN160 Schacht Beton Anschlussöffnung Dichtung**
STLB-Bau 2025-10 009
Anschluss von Abwasserkanal aus PP-MD DIN EN 14758-1 (Vollwandrohre mit mineralischen Additiven), DN 160, an vorh. Schacht/Bauwerk aus Beton, einschl. Herstellen der Anschlussöffnung und der Dichtungsarbeiten, Anschlusswinkel 90 Grad, vorh. Anlage ist nur bei Regenabfluss in Betrieb.
Menge: 1,000 St
Leistungsbereichkatalog: 009

**4.2.250 Anschluss Abwasserkanal PP-MD DN200 Schacht Beton Anschlussöffnung Dichtung**
STLB-Bau 2025-10 009
Anschluss von Abwasserkanal aus PP-MD DIN EN 14758-1 (Vollwandrohre mit mineralischen Additiven), DN 200, an vorh. Schacht/Bauwerk aus Beton, einschl. Herstellen der Anschlussöffnung und der Dichtungsarbeiten, Anschlusswinkel 90 Grad, vorh. Anlage ist nur bei Regenabfluss in Betrieb.
Menge: 1,000 St
Leistungsbereichkatalog: 009

**4.2.260 Seitenzulauf Schacht gelenkig Zulauf DN150**
STLB-Bau 2025-10 009
Seitenzulauf zum Schacht mit gelenkiger Rohreinbindung, Seitenzulauf DN 150,
Winkel '180' Grad.
Menge: 1,000 St
Leistungsbereichkatalog: 009

**4.2.270 Dichtheitsprüfung Luft Abwasserkanal PP DN200 haltungsweise L bis 30m Luftüberdruck LC**
STLB-Bau 2025-10 009
Dichtheitsprüfung DIN EN 1610 mit Luft, als Abnahmeprüfung, des Abwasserkanales als Regenwasserkanal aus PP, DN 200, Prüfung haltungsweise,
Anzahl Haltungen '3' St, Haltungslänge bis 30 m, einschl. aller erforderlichen Anlagen (Geräte und Maschinen), Abdichtungen, Verankerungen und Rohrverschlüsse, mit Luftüberdruck, Verfahren LC.
Menge: 130,000 m
Leistungsbereichkatalog: 009

**4.2.280 Dichtheitsprüfung Luft Abwasserkanal PP DN200 haltungsweise L bis 30m Luftüberdruck LC**
STLB-Bau 2025-10 009
Dichtheitsprüfung DIN EN 1610 mit Luft, als Abnahmeprüfung, des Abwasserkanales als Regenwasserkanal aus PP, DN 200, Prüfung haltungsweise,
Anzahl Haltungen '3' St, Haltungslänge bis 30 m, über 6 bis 10 Anschlüsse je Haltung, bis DN 200, einschl. aller erforderlichen Anlagen (Geräte und Maschinen), Abdichtungen, Verankerungen und Rohrverschlüsse, mit Luftüberdruck, Verfahren LC, Ausführung gemäß Zeichnung.
Menge: 20,000 m
Leistungsbereichkatalog: 009

**4.2.290 Dokumentation der Wasserdichtheitsprüfung aufstellen und übergeben**
*** Pauschalposition
Menge: 1,000 PSCH

**4.2.300 Opt.Inspektion Abwasserltg Regenwasserltg Kunststoff TV-Kamera Deformationsmessung bis ID 200**
STLB-Bau 2025-10 009
Optische Inspektion der Abwasserleitung, DIN EN 13508-2, DWA-M 149-2, DWA-M 149-5, Regenwasserleitung, aus Kunststoff, mit TV-Kamera auf Fahrwagen, mit Drehschwenkkopf, mit aufrechtem und seitenrichtigem Bild, mit Deformationsmessung, Inspektion mit Abschwenken aller Rohrverbindungen, Stutzen, Abzweige, Dokumentation wird gesondert vergütet, Innendurchmesser 150 mm, Einzellänge über 5 bis 10 m.
Menge: 150,000 m
Leistungsbereichkatalog: 009

**4.2.310 Dokumentation Inspektion Bericht je Haltung/Ltg Bericht digital Format PDF**
STLB-Bau 2025-10 009
Dokumentation der Inspektion als Untersuchungsbericht, nach Angaben des AG, je Haltung/Leitung, als schriftlicher Bericht, einschl. Überspielen der Dateien auf Datenträger, Datenträger wird gesondert vergütet, Format PDF, Abrechnung nach Anzahl Haltungen/Leitungen.
Menge: 3,000 St
Leistungsbereichkatalog: 009

**4.2.320 Kontrollprüfung Unterbau/Planum Verformungsmodul dynamischer Lastplattendruckversuch**
STLB-Bau 2025-10 080
Kontrollprüfung ZTV E-StB auf besondere Anordnung des AG, für Unterbau/Planum, Prüfung für Verformungsmodul, mit dynamischem Lastplattendruckversuch TP BF-StB.
Menge: 9,000 St
Leistungsbereichkatalog: 080

**4.2.330 Kontrollprüfung TSoB Verformungsmodul statischer Lastplattendruckversuch**
STLB-Bau 2025-10 080
Kontrollprüfung ZTV SoB-StB auf besondere Anordnung des AG, für Tragschicht ohne Bindemittel, Prüfung für Verformungsmodul, mit statischem Lastplattendruckversuch DIN 18134.
Menge: 2,000 St
Leistungsbereichkatalog: 080

**4.2.340 Belastungsfahrzeug bereitstellen**
StL-Nr. 19101707
Belastungsfahrzeug als Gegengewicht (z.B. ausreichend
beladener Lkw) für Plattendruckversuch bei Kontrollprüfungen bereitstellen.
Menge: 4,000 h

**4.2.350 Dokumentation Verdichtungsnachweis aufstellen und an AG übergeben**
*** Pauschalposition
Menge: 1,000 PSCH

**4.2.360 Provisorische Schachtabdeckung liefern, lose auflegen und wieder aufheben**
Menge: 2,000 Stk

**4.2.370 Umsetzen Betonpl. L/B/D 300/300/60mm reinigen lagern Bettung Kiessand 0/4 D 4cm Splitt 1/3 einschlämmen nicht schadstoffbelastet**
STLB-Bau 2025-10 080
Plattenbelag in Sandbettung liegend, umsetzen, Betonplatten, Maße L/B/D 300/300/60 mm,
wiederverwendbare Stoffe reinigen, seitlich lagern,
Bettung aus Baustoffgemisch Körnung 0/4 aus natürlichen ungebrochenen Gesteinskörnungen (Kiessand), Dicke im verdichteten Zustand 4 cm,
zusätzliche Platten werden gesondert vergütet, Verlegung passend zur vorh. Verlegeart, Gesteinskörnung für Fugen, Körnung 1/3 aus natürlichen gebrochenen Gesteinskörnungen (Splitt), einschlämmen,
nicht wiederverwendbare Stoffe sammeln, im Behälter des AN lagern, Behältergröße über 1 bis 2 m3, auf LKW des AN laden,
die Entsorgung wird gesondert vergütet,
Abfall ist nicht gefährlich, nicht schadstoffbelastet, Werte gemäß Ersatzbaustoffverordnung 2023 sind eingehalten, Charakterisierung gemischter Bauschutt Klasse RC-1 nach EBV 2023, Anlage 1, Tabelle 1, Mengenermittlung nach Aufmaß.
Menge: 15,000 m2
Leistungsbereichkatalog: 080

**4.2.380 Anschluss Abwasserkanal PP-MD DN160 Kanal Steinzeug DN200 Anschlussöffnung Dichtung**
STLB-Bau 2025-10 009
Anschluss von Abwasserkanal aus PP-MD DIN EN 14758-1 (Vollwandrohre mit mineralischen Additiven), DN 160, an vorh. Kanal aus Steinzeug, DN 200, einschl. Herstellen der Anschlussöffnung und der Dichtungsarbeiten, Anschlusswinkel 90 Grad, vorh. Anlage ist nur bei Regenabfluss in Betrieb.
Menge: 1,000 St
Leistungsbereichkatalog: 009

**4.2.390 Steinzeuganschlussstutzen 90Grad DN150**
STLB-Bau 2025-10 009
Anschlussstutzen aus Steinzeug, 90 Grad, Einbaulänge 40 mm, DN 150.
Menge: 1,000 St
Leistungsbereichkatalog: 009

**4.2.400 Absperren Seitenzulauf DN200-400 Absperrel. im Schacht DN1000**
STLB-Bau 2025-10 009
Absperren des Seitenzulaufes über DN 200 bis DN 400, einschl. Ein- und Ausbau der Absperrelemente, im Schacht, Schachtdurchmesser 1000 mm, Zugang vom Schacht.
Menge: 1,000 St
Leistungsbereichkatalog: 009

#### Bereich 4.3 Abwasserkanalisation (KG 541)

*Hinweis: Vorbemerkungen SW Kanalisation*
- Alle nicht wiederverwendbaren Ashubböden sind zur Bereitstellungsfläche des AG innerhalb des Baufeldes zu transportieren, zu sortieren und zu Haufwerken bis max. 300 m3 zur Probeentnahme zu formen.
- Die Positonen beinhalten die Anlieferung und den Einbau der Bauteile.
- Die Herstellung der Schachtbaugruben ist miteinzukalkulieren.
- Zu den Schächten: Die Zu- und Abläufe sind scheitelgleich auszubilden mit 1% Gefälle im Gerinne. Die entsprechenden Höhen sind dem Lageplan zu entnehmen.

**4.3.10 Boden Graben Entwässerungsltg lösen lagern verfüllen verdichten auf Baustelle bereitstellen Sohlen-B 0,8-0,9m T bis 2,5m GW**
STLB-Bau 2025-10 002
Boden der Gräben für Entwässerungsleitungen, profilgerecht lösen, seitlich lagern, verfüllen, verdichten, verdrängten Boden in Behälter des AN sammeln, auf der Baustelle bereitstellen, Abfall ist nicht gefährlich, ohne Festlegung eines Zuordnungskriteriums LAGA/DepVO/EBV/RuVA, Behältergröße nach Wahl des AN, Verbau wird gesondert vergütet, Bodeneinbau oberhalb der Leitungszone, Bettung/Seitenverfüllung/Abdeckung werden gesondert vergütet, Breite der Sohle über 0,8 bis 0,9 m, Aushubtiefe bis 2,5 m,
Homogenbereich 1, mit einer Bodengruppe, Bodengruppe 1 GW DIN 18196 (weitgestuftes Kies-Sand-Gemisch), Tiefe oberer Horizont des Homogenbereiches von 0 m, Tiefe unterer Horizont des Homogenbereiches bis 1 m,
Baumaßnahme der Geotechnischen Kategorie 1 DIN 4020, Mengenermittlung nach Aufmaß an der Entnahmestelle.
Menge: 170,000 m3
Leistungsbereichkatalog: 002

**4.3.20 Abwasserkanal PP-MD Schmutzwasser Steckverbindung OD DN160 SN16 Graben verbaut T 1,25-1,75m**
STLB-Bau 2025-10 009
Abwasserkanal aus PP-MD (Polypropylen mit mineralischen Additiven)-Vollwandrohren DIN EN 14758-1, für Schmutzwasser, mit Steckverbindung, Rohrende mit Muffe, DN/OD 160, Nenn-Ringsteifigkeit SN 16 DIN EN ISO 9969, Verlegung DIN EN 1610 in vorh. verbautem Graben, Grabentiefe über 1,25 bis 1,75 m, Bettung wird gesondert vergütet.
Menge: 30,000 m
Leistungsbereichkatalog: 009

**4.3.30 Abwasserkanal PP-MD Schmutzwasser Steckverbindung OD DN160 SN8 Graben verbaut T 1-1,25m**
STLB-Bau 2025-10 009
Abwasserkanal aus PP-MD (Polypropylen mit mineralischen Additiven)-Vollwandrohren DIN EN 14758-1, für Schmutzwasser, mit Steckverbindung, Rohrende mit Muffe, DN/OD 160, Nenn-Ringsteifigkeit SN 8 DIN EN ISO 9969, Verlegung DIN EN 1610 in vorh. verbautem Graben, Grabentiefe über 1 bis 1,25 m, Bettung wird gesondert vergütet.
Menge: 30,000 m
Leistungsbereichkatalog: 009

**4.3.40 Abwasserkanal PP-MD Schmutzwasser Steckverbindung OD DN160 SN8 Graben verbaut T 1,25-1,75m**
STLB-Bau 2025-10 009
Abwasserkanal aus PP-MD (Polypropylen mit mineralischen Additiven)-Vollwandrohren DIN EN 14758-1, für Schmutzwasser, mit Steckverbindung, Rohrende mit Muffe, DN/OD 160, Nenn-Ringsteifigkeit SN 8 DIN EN ISO 9969, Verlegung DIN EN 1610 in vorh. verbautem Graben, Grabentiefe über 1,25 bis 1,75 m, Bettung wird gesondert vergütet.
Menge: 30,000 m
Leistungsbereichkatalog: 009

**4.3.50 Grabenverbaugerät H 1,5-1,75m Sohlen-B bis 1m GW herstellen rückbauen**
STLB-Bau 2025-10 006
Verbau mit Grabenverbaugerät DIN 4124, Höhe Verbau über 1,5 bis 1,75 m, Breite der Sohle zwischen den Bekleidungen bis 1 m, eine Bodengruppe, Bodengruppe 1 GW DIN 18196 (weitgestuftes Kies-Sand-Gemisch), herstellen und wieder rückbauen, Stirnverbau wird gesondert vergütet.
Menge: 280,000 m2
Leistungsbereichkatalog: 006

**4.3.60 Sand Leitungszone Rohr bis DN150 einbauen D 50-80cm**
STLB-Bau 2025-10 002
Sand, natürliche Gesteinskörnung TL Gestein, Körnung 0/2, liefern, für Leitungszone von Rohrleitungen, bestehend aus Bettung, Seitenverfüllung und Abdeckung, DIN EN 1610, bis DN 150, profilgerecht einbauen, in Graben für Entwässerungsleitung, Schichtdicke über 50 bis 80 cm.
Menge: 45,000 m3
Leistungsbereichkatalog: 002

**4.3.70 Markierung Trasse Trassenband liefern**
STLB-Bau 2025-10 051
Markierung von Kabeltrassen mit Trassenband, in Trassenmitte, einschl. Lieferung, verlegen 40 cm über Rohr.
Menge: 100,000 m
Leistungsbereichkatalog: 051

**4.3.80 Boden Suchgraben lösen lagern verfüllen verdichten Sohlen-B 0,6-0,7m T bis 1,25m GU**
STLB-Bau 2025-10 002
Boden für Suchgraben ab Geländeoberfläche zur Freilegung von Kabeln und Leitungen profilgerecht lösen, seitlich lagern, verfüllen, verdichten, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 5,000 m3
Leistungsbereichkatalog: 002

**4.3.90 Boden Suchgraben lösen lagern verfüllen verdichten von Hand Sohlen-B 0,6-0,7m T bis 1,25m GU**
STLB-Bau 2025-10 002
Boden für Suchgraben ab Geländeoberfläche zur Freilegung von Kabeln und Leitungen profilgerecht lösen, seitlich lagern, verfüllen, verdichten, Arbeiten von Hand, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 5,000 m3
Leistungsbereichkatalog: 002

**4.3.100 Kabelbündel unter Spannung Niederspannungskabel T bis 1,25m sichern**
STLB-Bau 2025-10 002
Kabelbündel unter Spannung, Niederspannungskabel, Tiefe der Leitungsachse unter Gelände bis 1,25 m, sichern.
Menge: 5,000 m
Leistungsbereichkatalog: 002

**4.3.110 Kabel unter Spannung Niederspannungskabel T bis 1,25m sichern**
STLB-Bau 10/2025 002
Kabel unter Spannung, Niederspannungskabel, Tiefe der Leitungsachse unter Gelände bis 1,25 m, sichern.
Menge: 5,000 m

**4.3.120 Sicherung kreuzender oder parallel verlaufender Druckrohr- /Freispiegelleitung in Betrieb bis DN200**
Sicherung kreuzender oder parallel verlaufender Leitungen / Kabel einschl. Behinderung beim Aushub
Druckrohr- /Freispiegelleitung in Betrieb bis DN 200
Menge: 5,000 m

**4.3.130 Abmauerung Schacht/Bauwerk wasserdicht herstellen Kanalklinker D 11,5cm einseitig Zement-Putzmörtel**
STLB-Bau 2025-10 009
Abmauerung eines Anschlusses im Schacht/Bauwerk wasserdicht herstellen, aus Kanalklinkern DIN 4051, Wanddicke 11,5 cm, einschl. einseitigem Putz aus Zement-Putzmörtel DIN EN 998-1 und DIN 18550-1, vorh. Anlage ist nicht in Betrieb.
Menge: 3,000 m2
Leistungsbereichkatalog: 009

**4.3.140 Absperren Seitenzulauf DN200 Absperrel. im Kanal bis DN200**
STLB-Bau 2025-10 009
Absperren des Seitenzulaufes bis DN 200, einschl. Ein- und Ausbau der Absperrelemente, im Kanal bis DN 200, Zugang vom Schacht.
Menge: 3,000 St
Leistungsbereichkatalog: 009

**4.3.150 Schachtsohle ändern bis DN250 Auskl. Zementestrich L/B 1000/1000mm**
STLB-Bau 2025-10 009
Vorh. Schachtsohle ändern für neu anzuschließenden Abwasserkanal bis DN 250, Rinnenführung ausbilden einschl. Stemmarbeiten, Rinne und Auftritte auskleiden mit Zementestrich, lichte Schachtmaße L/B 1000/1000 mm.
Menge: 2,000 St
Leistungsbereichkatalog: 009

**4.3.160 Sauberkeitsschicht Entwässrg Beton C12/15 D 15cm**
STLB-Bau 2025-10 009
Sauberkeitsschicht für Entwässerungsbauwerk, aus Beton C 12/15 DIN 1045-2, Dicke 15 cm.
Menge: 10,000 m3
Leistungsbereichkatalog: 009

**4.3.170 Schacht Beton-Stahlbetonfertigteile DN1000 Lastübertragungsel. Beton C60/75 Zulauf DN150 Ablauf DN150 T bis 1,5m SW01**
STLB-Bau 2025-10 009
Schacht aus Beton-/Stahlbetonfertigteilen DIN EN 1917, DIN 4034-1, Typ 2, rund, DN 1000, mit Schachtunterteil, Schachtringen/Schachtrohr, Auflageringen, Schachthals DN 1000/800, Bauteilverbindung mit Dichtungen aus Elastomeren DIN EN 681-1 und DIN 4060 als Kompressionsdichtung, Dichtungen werkseitig fest eingebaut, gleichmäßige Lastübertragung durch mitgeliefertes Lastübertragungselement, ohne Steigeinrichtung, Schachtunterteil, Gerinne und Auftritt aus Beton C 60/75, in einem Guss gefertigt, Auftritt in Scheitelhöhe, Zu- und Abläufe mit Höhenversatz, Anschlüsse für gelenkige Einbindung der Zu- und Abläufe mit Stutzen, Zulauf für Rohre aus PP, DN 150,
Winkel '252' Grad, Ablauf für Rohre aus PP, DN 150, lichte Schachttiefe bis 1,5 m, Ausführung gemäß Zeichnung,
Hersteller und Typ '....................................................'
vom Bieter einzutragen.
Menge: 1,000 St
Leistungsbereichkatalog: 009

**4.3.180 Schacht Beton-Stahlbetonfertigteile DN1000 Lastübertragungsel. Beton C60/75 Zulauf DN150 Ablauf DN150 Zulauf DN150 T bis 1,5m SW02**
STLB-Bau 2025-10 009
Schacht aus Beton-/Stahlbetonfertigteilen DIN EN 1917, DIN 4034-1, Typ 2, rund, DN 1000, mit Schachtunterteil, Schachtringen/Schachtrohr, Auflageringen, Schachthals DN 1000/800, Bauteilverbindung mit Dichtungen aus Elastomeren DIN EN 681-1 und DIN 4060 als Kompressionsdichtung, Dichtungen werkseitig fest eingebaut, gleichmäßige Lastübertragung durch mitgeliefertes Lastübertragungselement, ohne Steigeinrichtung, Schachtunterteil, Gerinne und Auftritt aus Beton C 60/75, in einem Guss gefertigt, Auftritt in Scheitelhöhe, Zu- und Abläufe mit Höhenversatz, Anschlüsse für gelenkige Einbindung der Zu- und Abläufe mit Stutzen, Zulauf für Rohre aus PP, DN 150,
Winkel '200' Grad, Ablauf für Rohre aus PP, DN 150, mit Seitenzulauf mit gelenkiger Rohreinbindung, aus PP, DN 150,
Winkel '308' Grad, lichte Schachttiefe bis 1,5 m, Ausführung gemäß Zeichnung,
Hersteller und Typ '....................................................'
vom Bieter einzutragen.
Menge: 1,000 St
Leistungsbereichkatalog: 009

**4.3.190 Schacht Beton-Stahlbetonfertigteile DN1000 Lastübertragungsel. Beton C60/75 Zulauf DN150 Ablauf DN150 Zulauf DN150 T bis 1,5m SW05**
STLB-Bau 2025-10 009
Schacht aus Beton-/Stahlbetonfertigteilen DIN EN 1917, DIN 4034-1, Typ 2, rund, DN 1000, mit Schachtunterteil, Schachtringen/Schachtrohr, Auflageringen, Schachthals DN 1000/800, Bauteilverbindung mit Dichtungen aus Elastomeren DIN EN 681-1 und DIN 4060 als Kompressionsdichtung, Dichtungen werkseitig fest eingebaut, gleichmäßige Lastübertragung durch mitgeliefertes Lastübertragungselement, ohne Steigeinrichtung, Schachtunterteil, Gerinne und Auftritt aus Beton C 60/75, in einem Guss gefertigt, Auftritt in Scheitelhöhe, Zu- und Abläufe mit Höhenversatz, Anschlüsse für gelenkige Einbindung der Zu- und Abläufe mit Stutzen, Zulauf für Rohre aus PP, DN 150,
Winkel '180' Grad, Ablauf für Rohre aus PP, DN 150, mit Seitenzulauf mit gelenkiger Rohreinbindung, aus PP, DN 150,
Winkel '260' Grad, lichte Schachttiefe bis 1,5 m, Ausführung gemäß Zeichnung,
Hersteller und Typ '....................................................'
vom Bieter einzutragen.
Menge: 1,000 St
Leistungsbereichkatalog: 009

**4.3.200 Schachtabdeck. D400 Durchm. 800mm rund Guss setzen ohne Lüftungsöffnungen**
STLB-Bau 2025-10 009
Schachtabdeckung, Klasse D 400 DIN EN 124-1, Durchmesser der Schachtöffnung 800 mm, Abdeckung rund, aus Gusseisen DIN EN 124-2, höhengerecht in WW-Schachtkopfmörtel DIN 19573 setzen.
Menge: 1,000 St
Leistungsbereichkatalog: 009

**4.3.210 Schachtabdeck. B125 Durchm. 800mm rund Guss setzen ohne Lüftüngsöffnungen**
STLB-Bau 2025-10 009
Schachtabdeckung, Klasse B 125 DIN EN 124-1, Durchmesser der Schachtöffnung 800 mm, Abdeckung rund, aus Gusseisen DIN EN 124-2, höhengerecht in WW-Schachtkopfmörtel DIN 19573 setzen.
Menge: 2,000 St
Leistungsbereichkatalog: 009

**4.3.220 Anschluss Abwasserkanal PP-MD DN160 Schacht Beton Anschlussöffnung Einbau Stutzen Dichtung**
STLB-Bau 2025-10 009
Anschluss von Abwasserkanal aus PP-MD DIN EN 14758-1 (Vollwandrohre mit mineralischen Additiven), DN 160, an vorh. Schacht/Bauwerk aus Beton, einschl. Herstellen der Anschlussöffnung, der Dichtungsarbeiten und des Anschlussgerinnes, Anschlusswinkel 90 Grad, vorh. Anlage ist in Betrieb.
Menge: 2,000 St
Leistungsbereichkatalog: 009

**4.3.230 Anschluss Abwasserkanal PP-MD DN160 Kanal PVC-U DN160 Anschlussöffnung Dichtung**
STLB-Bau 2025-10 009
Anschluss von Abwasserkanal aus PP-MD DIN EN 14758-1 (Vollwandrohre mit mineralischen Additiven), DN 160, an vorh. Kanal aus PVC-U, DN 160, einschl. Herstellen der Anschlussöffnung und der Dichtungsarbeiten, Anschlusswinkel 90 Grad, vorh. Anlage ist in Betrieb.
Menge: 3,000 St
Leistungsbereichkatalog: 009

**4.3.240 Anschluss Abwasserkanal PP-MD DN160 Schacht Beton an Stutzen**
STLB-Bau 2025-10 009
Anschluss von Abwasserkanal aus PP-MD DIN EN 14758-1 (Vollwandrohre mit mineralischen Additiven), DN 160, an vorh. Schacht/Bauwerk aus Beton, an vorh. Stutzen, vorh. Anlage ist nicht in Betrieb.
Menge: 1,000 St
Leistungsbereichkatalog: 009

**4.3.250 Bogen PP-MD Abwasserkanal 15Grad Steckverbindung OD DN160 SN8**
STLB-Bau 2025-10 009
Bogen, Formstück aus PP-MD (Polypropylen mit mineralischen Additiven) DIN EN 14758-1, für Abwasserkanal, für Regenwasser, 15 Grad, Steckverbindung, Rohrende mit Muffe, DN/OD 160, Nenn-Ringsteifigkeit SN 8 DIN EN ISO 9969.
Menge: 10,000 St
Leistungsbereichkatalog: 009

**4.3.260 Bogen PP-MD Abwasserkanal 30 Grad Steckverbindung OD DN160 SN8**
STLB-Bau 2025-10 009
Bogen, Formstück aus PP-MD (Polypropylen mit mineralischen Additiven) DIN EN 14758-1, für Abwasserkanal, für Regenwasser, 30 Grad, Steckverbindung, Rohrende mit Muffe, DN/OD 160, Nenn-Ringsteifigkeit SN 8 DIN EN ISO 9969.
Menge: 10,000 St
Leistungsbereichkatalog: 009

**4.3.270 Bogen PP-MD Abwasserkanal 45Grad Steckverbindung OD DN160 SN8**
STLB-Bau 2025-10 009
Bogen, Formstück aus PP-MD (Polypropylen mit mineralischen Additiven) DIN EN 14758-1, für Abwasserkanal, für Regenwasser, 45 Grad, Steckverbindung, Rohrende mit Muffe, DN/OD 160, Nenn-Ringsteifigkeit SN 8 DIN EN ISO 9969.
Menge: 10,000 St
Leistungsbereichkatalog: 009

**4.3.280 Abzweig PP-MD Abwasserkanal Steckverbindung OD DN160 SN8**
STLB-Bau 2025-10 009
Abzweig, Formstück aus PP-MD (Polypropylen mit mineralischen Additiven) DIN EN 14758-1, für Abwasserkanal, für Regenwasser, Steckverbindung, Rohrende mit Muffe, DN/OD 160, Nenn-Ringsteifigkeit SN 8 DIN EN ISO 9969.
Menge: 20,000 St
Leistungsbereichkatalog: 009

**4.3.290 Dichtheitsprüfung Luft Abwasserkanal PP DN150 haltungsweise L bis 30m Luftüberdruck LC**
STLB-Bau 2025-10 009
Dichtheitsprüfung DIN EN 1610 mit Luft, als Abnahmeprüfung, des Abwasserkanales als Regenwasserkanal aus PP, DN 150, Prüfung haltungsweise,
Anzahl Haltungen '3' St, Haltungslänge bis 30 m, über 6 bis 10 Anschlüsse je Haltung, bis DN 200, einschl. aller erforderlichen Anlagen (Geräte und Maschinen), Abdichtungen, Verankerungen und Rohrverschlüsse, mit Luftüberdruck, Verfahren LC, Ausführung gemäß Zeichnung.
Menge: 110,000 m
Leistungsbereichkatalog: 009

**4.3.300 Dokumentation der Wasserdichtheitsprüfung und Verdichtungsnachweis**
*** Pauschalposition
- Dokumentation der Wasserdichtheitsprüfung aufstellen und übergeben, Abrechnung
- Dokumentation der Kanal TV-Inspektion aufstellen und übergeben
Menge: 1,000 PSCH

**4.3.310 Kameradurchfahrung bis DN 150 ausführen**
StL-Nr. 2211091199421211
Kameradurchfahrung von Entwässerungsrohrleitungen ausführen. Auf Schadstellen untersuchen und auf Da-
tenträger dokumentieren. Datenträger dem AG übergeben.Rohr DN/ID 'bis DN 150'
Rohr aus Kunststoff.
Haltungslänge über 30,00 bis 60,00 m.
Leitung vor Inbetriebnahme prüfen.
Befahrung der Anschlussleitung.
Dokumentation mit Angabe von Haltung, Rohrmaterial,
Rohrdurchmesser, Haltungslänge, Gefälle im Rohr und
Stationierung von seitlichen Zuläufen und Schadstellen
schriftlich vorlegen.
Daten im ISY-Bau Austauschformat Abwasser (XML) sowie
aufbereitet in Video-Datenformat nach Unterlagen des AG
übergeben. Datenträger nach Unterlagen des AG.
Menge: 110,000 m

**4.3.320 Kontrollprüfung Unterbau/Planum Verformungsmodul dynamischer Lastplattendruckversuch**
STLB-Bau 2025-10 080
Kontrollprüfung ZTV E-StB auf besondere Anordnung des AG, für Unterbau/Planum, Prüfung für Verformungsmodul, mit dynamischem Lastplattendruckversuch TP BF-StB.
Menge: 11,000 St
Leistungsbereichkatalog: 080

**4.3.330 Kontrollprüfung TSoB Verformungsmodul statischer Lastplattendruckversuch**
STLB-Bau 2025-10 080
Kontrollprüfung ZTV SoB-StB auf besondere Anordnung des AG, für Tragschicht ohne Bindemittel, Prüfung für Verformungsmodul, mit statischem Lastplattendruckversuch DIN 18134.
Menge: 2,000 St
Leistungsbereichkatalog: 080

**4.3.340 Belastungsfahrzeug bereitstellen**
StL-Nr. 19101707
Belastungsfahrzeug als Gegengewicht (z.B. ausreichend
beladener Lkw) für Plattendruckversuch bei Kontrollprüfungen bereitstellen.
Menge: 4,000 h

**4.3.350 Provisorische Schachtabdeckung liefern, lose auflegen und wieder aufheben**
Menge: 4,000 Stk

**4.3.360 Umsetzen Betonpl. L/B/D 300/300/60mm reinigen lagern (auf Paletten setzen) Bettung Kiessand 0/4 D 4cm Splitt 1/3 einschlämmen nicht schadstoffbelastet. Paletten sind vom AN zu stellen.**
STLB-Bau 2025-10 080
Plattenbelag in Sandbettung liegend, umsetzen, Betonplatten, Maße L/B/D 300/300/60 mm,
wiederverwendbare Stoffe reinigen, seitlich lagern,
Bettung aus Baustoffgemisch Körnung 0/4 aus natürlichen ungebrochenen Gesteinskörnungen (Kiessand), Dicke im verdichteten Zustand 4 cm,
zusätzliche Platten werden gesondert vergütet, Verlegung passend zur vorh. Verlegeart, Gesteinskörnung für Fugen, Körnung 1/3 aus natürlichen gebrochenen Gesteinskörnungen (Splitt), einschlämmen,
nicht wiederverwendbare Stoffe sammeln, im Behälter des AN lagern, Behältergröße über 1 bis 2 m3, auf LKW des AN laden,
die Entsorgung wird gesondert vergütet,
Abfall ist nicht gefährlich, nicht schadstoffbelastet, Werte gemäß Ersatzbaustoffverordnung 2023 sind eingehalten, Charakterisierung gemischter Bauschutt Klasse RC-1 nach EBV 2023, Anlage 1, Tabelle 1, Mengenermittlung nach Aufmaß.
Menge: 15,000 m2
Leistungsbereichkatalog: 080

**4.3.370 Bodenhindernis Mauerwerk/Beton abbrechen**
STLB-Bau 2025-10 002
Hindernis im Boden aus Mauerwerk und Beton, abbrechen.
Menge: 1,000 m3
Leistungsbereichkatalog: 002

#### Bereich 4.4 Wärmeversorgungsanlagen (KG 544)

**4.4.10 Entnahme Bereitstellung Bohrkern alle Asphaltschichten Bohrkerne 3 St Durchm. bis 100mm T 4 cm**
STLB-Bau 2025-10 080
Entnahme und Bereitstellung Bohrkern, auf besondere Anordnung des AG, durch alle Asphaltschichten,
Bohrkerne '3' St, Durchmesser bis 100 mm,
Tiefe '4' cm, Versand an Prüfinstitut, Verschließen der Bohrkernentnahmestelle wird gesondert vergütet.
Menge: 2,000 St
Leistungsbereichkatalog: 080

**4.4.20 Deklarationsanalyse durchführen, Asphalt**
Analyse von Asphaltprobe nach PAK
Menge: 2,000 Stk

**4.4.30 Asphaltoberbau schneiden D 10-15cm T 140mm**
STLB-Bau 2025-10 080
Asphaltoberbau schneiden, Dicke der Befestigung über 10 bis 15 cm, Ausführung mit Fugenschneidgerät, Tiefe bis 140 mm, Restdicke trennen, Rückbau wird gesondert vergütet, Entsorgung wird gesondert vergütet.
Menge: 40,000 m
Leistungsbereichkatalog: 080

**4.4.40 Ausbaustück (Asphalt) entnehmen und versenden**
Menge: 1,000 Stk

**4.4.50 Deklarationsanalyse durchführen, Asphalt**
Menge: 1,000 Stk

**4.4.60 Zulage für belasteten Asphaltaufbruch (PAK)**
Menge: 1,000 t

**4.4.70 Rückbau Bitumenh.Befestigung Fahrbahn nicht schadstoffbelastet EBV 2023 20kN/m3 D 10 cm Geräteeinsatz mgl. Stoffe laden transp. LKW AN entsorgen bis 10km AVV170302 Vergüt.Entsorg. AN**
STLB-Bau 2025-10 084
Rückbau der bitumenhaltigen Befestigung, in Fahrbahnen, nicht schadstoffbelastet,
Abfall ist nicht gefährlich, Werte gemäß Ersatzbaustoffverordnung 2023 sind eingehalten, Wichte des Abbruchstoffes DIN EN 1991-1-1 20 kN/m3,
Abbruchdicke '10' cm,
Geräteeinsatz ist möglich, max. Gesamtgewicht bis 10 t,
aufgenommene Stoffe sammeln, auf LKW des AN laden, transportieren, entsorgen, zur Verwertungsanlage, Transportweg bis 10 km, Abfallschlüssel nach AVV (Abfallverzeichnis-Verordnung) 170302 Bitumengemische, Verwertungsklasse A, RuVA-StB 01, Fassung 2005,
Vergütung der Entsorgung übernimmt AN.
Menge: 50,000 m2
Leistungsbereichkatalog: 084

**4.4.80 Unterlage reinigen Asphaltschicht komb.Saug-Kehrmaschinen**
STLB-Bau 2025-10 080
Reinigen der Unterlage für Asphaltschichten, für das Aufsprühen von bitumenhaltigem Bindemitteln, durch Entfernen der Schmutzschicht, mit kombinierten Saug-/Kehrmaschinen, nicht gebundene Stoffe abfegen, aufnehmen und entsorgen, Entsorgung wird gesondert vergütet.
Menge: 50,000 m2
Leistungsbereichkatalog: 080

**4.4.90 TS Asphalt Bk1,8 AC22TN Bindem. 50/70 D 14cm**
STLB-Bau 2025-10 080
Asphalttragschicht ZTV Asphalt-StB, Belastungsklasse RStO 12/24 Bk1,8, Mischgutart AC 22 T N, Bindemittel Straßenbaubitumen 50/70 TL Bitumen-StB und DIN EN 12591, Schichtdicke 14 cm, Einbaudicke gemäß TPD-StB durch Abstandsmessung mit Schnur, Einbau zwischen Randeinfassungen.
Menge: 50,000 m2
Leistungsbereichkatalog: 080

**4.4.100 Asphaltbetondeckschicht Bk1,8 AC8DS D 4cm Bindem. 50/70**
STLB-Bau 2025-10 080
Asphaltdeckschicht aus Asphaltbeton, ZTV Asphalt-StB, Belastungsklasse RStO 12/24 Bk1,8, Mischgutart AC 8 D S, Schichtdicke 4 cm, Bindemittel Straßenbaubitumen 50/70 TL Bitumen-StB und DIN EN 12591.
Menge: 50,000 m2
Leistungsbereichkatalog: 080

**4.4.110 Anschluss a. Fuge m. Fugenm. herst. Längs-/Querfuge Deckschicht Tiefe 40 mm Breite 10 mm Verf. mit Trstr. Fugenmasse N2**
StL-Nr. 2211391231061101
Anschluss als Fuge mit Fugenmasse herstellen.
Längs- und Querfuge.
In der Asphaltdeckschicht ausbilden.
Fugenspalttiefe = 40 mm.
Fugenspaltbreite = 10 mm.
Fugenspalt verfüllen in einer Lage mit Trennstreifen.
Mit heiß verarbeitbarer Fugenmasse Typ N2, einschließlich zugehörigem und zuvor aufgetragenem Voranstrichmittel.
Menge: 40,000 m

**4.4.120 Bitumenh.Bindem. aufsprühen 0,15-0,25kg/m2 C60BP4-S frisch TS Asphalt**
STLB-Bau 2025-10 080
Bitumenhaltiges Bindemittel aufsprühen, ZTV Asphalt-StB, 0,15 bis 0,25 kg/m2, polymermodifizierte Bitumenemulsion C60BP4-S TL BE-StB und DIN EN 13808, ganzflächig, auf frischen Asphalttragschichten.
Menge: 50,000 m2
Leistungsbereichkatalog: 080

**4.4.130 Fuge anlegen Deckschicht Asphaltbeton Längs-Querfuge B 10mm T 40mm**
STLB-Bau 2025-10 080
Fuge ZTV Fug-StB beim Herstellen der Asphaltschicht anlegen, Ausführung in der Deckschicht, aus Asphaltbeton, als Längs- und Querfuge, Fugenbreite 10 mm, Fugentiefe 40 mm.
Menge: 40,000 m
Leistungsbereichkatalog: 080

**4.4.140 Rückbau Bordstein Naturstein nicht schadstoffbelastet A1 Fundament Beton 24kN/m3 Geräteeinsatz mgl. wiederverwendb Stoffe lagern**
STLB-Bau 10/2025 084
Rückbau des Bordsteins aus Naturstein, nicht schadstoffbelastet,
Abfall ist nicht gefährlich, Werte gemäß Ersatzbaustoffverordnung 2023 sind eingehalten, Charakterisierung Bodenmaterial Klasse BM-0 Sand nach EBV 2023, Anlage 1, Tabelle 3, Form A 1, einschl. Fundament aus Beton, Bettungsdicke 10 cm, Wichte des Abbruchstoffes DIN EN 1991-1-1 24 kN/m3, Geräteeinsatz ist möglich, max. Gesamtgewicht bis 5 t,
aufgenommene Stoffe zur Wiederverwendung sortieren, sammeln, wiederverwendbare Stoffe seitlich lagern, nicht wiederverwendbare Stoffe sammeln, und auf der Baustelle lagern.
Menge: 2,000 m

**4.4.150 Umsetzen Betonpl. L/B/D 300/300/60mm reinigen lagern Bettung Kiessand 0/4 D 4cm Splitt 1/3 einschlämmen nicht schadstoffbelastet**
STLB-Bau 2025-10 080
Plattenbelag in Sandbettung liegend, umsetzen, Betonplatten, Maße L/B/D 300/300/60 mm,
wiederverwendbare Stoffe reinigen, seitlich lagern,
Bettung aus Baustoffgemisch Körnung 0/4 aus natürlichen ungebrochenen Gesteinskörnungen (Kiessand), Dicke im verdichteten Zustand 4 cm,
zusätzliche Platten werden gesondert vergütet, Verlegung passend zur vorh. Verlegeart, Gesteinskörnung für Fugen, Körnung 1/3 aus natürlichen gebrochenen Gesteinskörnungen (Splitt), einschlämmen,
nicht wiederverwendbare Stoffe sammeln, im Behälter des AN lagern, Behältergröße über 1 bis 2 m3, auf LKW des AN laden,
die Entsorgung wird gesondert vergütet,
Abfall ist nicht gefährlich, nicht schadstoffbelastet, Werte gemäß Ersatzbaustoffverordnung 2023 sind eingehalten, Charakterisierung gemischter Bauschutt Klasse RC-1 nach EBV 2023, Anlage 1, Tabelle 1, Mengenermittlung nach Aufmaß.
Menge: 15,000 m2
Leistungsbereichkatalog: 080

**4.4.160 Boden Suchgraben lösen lagern verfüllen verdichten Sohlen-B 0,6-0,7m T bis 1,25m GU**
STLB-Bau 2025-10 002
Boden für Suchgraben ab Geländeoberfläche zur Freilegung von Kabeln und Leitungen profilgerecht lösen, seitlich lagern, verfüllen, verdichten, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 5,000 m3
Leistungsbereichkatalog: 002

**4.4.170 Boden Suchgraben lösen lagern verfüllen verdichten von Hand Sohlen-B 0,6-0,7m T bis 1,25m GU**
STLB-Bau 2025-10 002
Boden für Suchgraben ab Geländeoberfläche zur Freilegung von Kabeln und Leitungen profilgerecht lösen, seitlich lagern, verfüllen, verdichten, Arbeiten von Hand, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 5,000 m3
Leistungsbereichkatalog: 002

**4.4.180 Kabelbündel unter Spannung Niederspannungskabel T bis 1,25m sichern**
STLB-Bau 2025-10 002
Kabelbündel unter Spannung, Niederspannungskabel, Tiefe der Leitungsachse unter Gelände bis 1,25 m, sichern.
Menge: 5,000 m
Leistungsbereichkatalog: 002

**4.4.190 Kabel unter Spannung Niederspannungskabel T bis 1,25m sichern**
STLB-Bau 10/2025 002
Kabel unter Spannung, Niederspannungskabel, Tiefe der Leitungsachse unter Gelände bis 1,25 m, sichern.
Menge: 5,000 m

**4.4.200 Sicherung kreuzender oder parallel verlaufender Druckrohr- /Freispiegelleitung in Betrieb bis DN200**
Sicherung kreuzender oder parallel verlaufender Leitungen / Kabel einschl. Behinderung beim Aushub
Druckrohr- /Freispiegelleitung in Betrieb bis DN 200
Menge: 5,000 m

**4.4.210 Boden Suchgraben lösen lagern verfüllen verdichten Sohlen-B 0,7-0,8m T bis 1,25m GU gg. Handschachtung**
STLB-Bau 2025-10 002
Boden für Suchgraben ab Geländeoberfläche zur Freilegung von Kabeln und Leitungen profilgerecht lösen, seitlich lagern, verfüllen, verdichten, Abfall ist nicht gefährlich, Werte gemäß Ersatzbaustoffverordnung 2023 sind eingehalten, Charakterisierung Bodenmaterial Klasse BM-0* nach EBV 2023, Anlage 1, Tabelle 3, Sohlenbreite über 0,7 bis 0,8 m, Aushubtiefe bis 1,25 m,
Homogenbereich 1, mit einer Bodengruppe, Bodengruppe 1 GU DIN 18196 (Kies-Schluff-Gemisch), Tiefe oberer Horizont des Homogenbereiches von 0 m, Tiefe unterer Horizont des Homogenbereiches bis 4 m,
Baumaßnahme der Geotechnischen Kategorie 1 DIN 4020,
- Konsistenz DIN EN ISO 14688-1 fest, Mengenermittlung nach Aufmaß an der Entnahmestelle.
Menge: 3,000 m3
Leistungsbereichkatalog: 002

**4.4.220 Boden Suchgraben lösen lagern verfüllen verdichten von Hand Sohlen-B 0,6-0,7m T bis 1,25m GU**
STLB-Bau 2025-10 002
Boden für Suchgraben ab Geländeoberfläche zur Freilegung von Kabeln und Leitungen profilgerecht lösen, seitlich lagern, verfüllen, verdichten, Arbeiten von Hand, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 3,000 m3
Leistungsbereichkatalog: 002

**4.4.230 Boden Graben Entwässerungsltg lösen lagern verfüllen verdichten auf Baustelle bereitstellen Sohlen-B 0,8-0,9m T bis 2,5m GW**
STLB-Bau 2025-10 002
Boden der Gräben für Entwässerungsleitungen, profilgerecht lösen, seitlich lagern, verfüllen, verdichten, verdrängten Boden in Behälter des AN sammeln, auf der Baustelle bereitstellen, Abfall ist nicht gefährlich, ohne Festlegung eines Zuordnungskriteriums LAGA/DepVO/EBV/RuVA, Behältergröße nach Wahl des AN, Verbau wird gesondert vergütet, Bodeneinbau oberhalb der Leitungszone, Bettung/Seitenverfüllung/Abdeckung werden gesondert vergütet, Breite der Sohle über 0,8 bis 0,9 m, Aushubtiefe bis 2,5 m,
Homogenbereich 1, mit einer Bodengruppe, Bodengruppe 1 GW DIN 18196 (weitgestuftes Kies-Sand-Gemisch), Tiefe oberer Horizont des Homogenbereiches von 0 m, Tiefe unterer Horizont des Homogenbereiches bis 1 m,
Baumaßnahme der Geotechnischen Kategorie 1 DIN 4020, Mengenermittlung nach Aufmaß an der Entnahmestelle.
Menge: 65,000 m3
Leistungsbereichkatalog: 002

**4.4.240 Grabenverbaugerät H 2,5-3m Sohlen-B bis 1m GW herstellen rückbauen**
STLB-Bau 2025-10 043
Druckrohr aus PE 100 DIN 8074 und DIN 8075 ohne Schutzmantel, für Trinkwasser, DN/OD 140, SDR 11, in geraden Längen, mit glatten Enden, Verlegung DVGW W 400-2, in vorh. Graben, verbaut, Bettung wird gesondert vergütet, Verlegetiefe über 1,75 bis 4 m, Rohrverbindung durch Heizwendelschweißen, Schweißverbindung wird gesondert vergütet.
Menge: 100,000 m
Leistungsbereichkatalog: 043

**4.4.250 Sand Leitungszone Rohr bis DN100 einbauen D 30-50cm**
STLB-Bau 2025-10 002
Sand, natürliche Gesteinskörnung TL Gestein, Körnung 0/2, liefern, für Leitungszone von Rohrleitungen, bestehend aus Bettung, Seitenverfüllung und Abdeckung, bis DN 100, profilgerecht einbauen, in Graben für Wasserversorgungsleitung, mit Verbau, Schichtdicke über 30 bis 50 cm.
Menge: 8,000 m3
Leistungsbereichkatalog: 002

**4.4.260 STS Bk0,3 EV2 80MPa 0/32 D 15cm**
STLB-Bau 2025-10 080
Schottertragschicht ZTV SoB-StB, Belastungsklasse RStO 12/24 Bk0,3, Verformungsmodul auf der Oberfläche mind. EV2 80 MPa, aus Baustoffgemisch für Schottertragschicht, Körnung 0/32, Schichtdicke 15 cm, abgerechnet wird nach Auftragprofilen.
Menge: 8,000 m2
Leistungsbereichkatalog: 080

**4.4.270 Markierung Trasse Trassenband liefern**
STLB-Bau 2025-10 051
Markierung von Kabeltrassen mit Trassenband, in Trassenmitte, einschl. Lieferung, verlegen 40 cm über Rohr.
Menge: 12,000 m
Leistungsbereichkatalog: 051

**4.4.280 Schicht aus frostunempfindlichen Material liefern, einbauen und verdichten (otra vez una Frostschutzschicht?)**
Schicht 15 cm
Menge: 8,000 m³

**4.4.290 Kabel- und Leitungskreuzungen suchen und sichern, bis DN 200**
Kreuzende Kabel und Leitungen die während der Erd-/
Kanalbauarbeiten unterquert werden suchen und sichern.
Elektro-, Telekommunikations-, Beleuchtungs-,
sonstige Kabelanlagen und Abwasserkanalleitungen (Schmutz-, Regen-, und Mischwasser) die während der Arbeiten
freigelegt werden nach Angabe der Ver-/
Entsorgungsträger suchen (angegebene Lage +/- 0,50 m),
soweit erforderlich entsprechend unterfangen oder
aufhängen. Einschließlich liefern und vorhalten der zur
Leitungssicherung erforderlichen Materialien. Die Leitungen
sind während der Bauarbeiten so zu sichern, dass ein
uneingeschränkter Betrieb sichergestellt ist.
Alle fehlenden, beschädigten und/oder unbrauchbar
gewordenen Materialien wie z. B. Kabeldecksteine,
Trassenband, PVC-Schutzrohr usw. sind bei
Wiederverfüllung wieder herzustellen.
Freigelegte Trasse absanden und mit Warnband versehen.
Die mit bzw. bei dem Aushub bzw. bei der Verfüllung
erforderliche Handschachtung, der Mehraufwand für den
Verbau bis zur Baugrubensohle und zus. Wasserhaltung
sind in den Einheitspreis einzurechnen und werden nicht
gesondert vergütet.
Die Kreuzungen werden bei Doppelrohrgräben
(Stufengraben) nur 1x vergütet.
Leitungs- und Kabelverbünde mit einem Querschnitt bis
0,5 m x 0,5 m werden als eine Querung abgerechnet.
Für die gesamte Querschnittshöhe einer Querung, in allen Tiefen.
Erdkabel und -leitungen bis DN 200.
Abrechnung nach Stück.
Menge: 3,000 St

**4.4.300 Kabelkreuzungen suchen und sichern**
Kreuzende Kabel und Leitungen die während der Erd-/
Kanalbauarbeiten unterquert werden suchen und sichern.
Elektro-, Telekommunikations-, Beleuchtungs-,
sonstige Kabelanlagen und Abwasserkanalleitungen (Schmutz-, Regen-, und Mischwasser) die während der Arbeiten
freigelegt werden nach Angabe der Ver-/
Entsorgungsträger suchen (angegebene Lage +/- 0,50 m),
soweit erforderlich entsprechend unterfangen oder
aufhängen. Einschließlich liefern und vorhalten der zur
Leitungssicherung erforderlichen Materialien. Die Leitungen
sind während der Bauarbeiten so zu sichern, dass ein
uneingeschränkter Betrieb sichergestellt ist.
Alle fehlenden, beschädigten und/oder unbrauchbar
gewordenen Materialien wie z. B. Kabeldecksteine,
Trassenband, PVC-Schutzrohr usw. sind bei
Wiederverfüllung wieder herzustellen.
Freigelegte Trasse absanden und mit Warnband versehen.
Die mit bzw. bei dem Aushub bzw. bei der Verfüllung
erforderliche Handschachtung, der Mehraufwand für den
Verbau bis zur Baugrubensohle und zus. Wasserhaltung
sind in den Einheitspreis einzurechnen und werden nicht
gesondert vergütet.
Die Kreuzungen werden bei Doppelrohrgräben
(Stufengraben) nur 1x vergütet.
Leitungs- und Kabelverbünde mit einem Querschnitt bis
0,5 m x 0,5 m werden als eine Querung abgerechnet.
Für die gesamte Querschnittshöhe einer Querung, in allen Tiefen.
Erdkabel und -leitungen bis DN 200.
Abrechnung nach Stück.
Menge: 5,000 St

**4.4.310 parallele Kabel und Leitungen suchen und sichern, bis DN 200**
Parallel verlaufende Kabel und Leitungen die während
der Erd-/ Kanalbauarbeiten freigelegt werden suchen und
sichern.
Elektro-, Telekommunikations-, Beleuchtungs-,
sonstige Kabelanlagen und Abwasserkanalleitungen (Schmutz-, Regen-, und Mischwasser) die während der Arbeiten
freigelegt werden und in der Baugrube/ dem Kabel- oder
Leitungsgraben durchgehend freiliegen und mitgeführt
werden nach Angabe der Ver-/ Entsorgungsträger suchen
(angegebene Lage +/- 0,50 m), bis zur
Baugrubenverfüllung, soweit erforderlich, entsprechend
längs unterfangen oder aufhängen. Einschl. liefern und
vorhalten der zur Leitungssicherung erforderlichen
Materialien. Die Kabel sind während der Bauarbeiten so
zu sichern, dass ein uneingeschränkter Betrieb
sichergestellt ist.
Alle fehlenden, beschädigten und/oder unbrauchbar
gewordenen Materialien wie z. B. Kabeldecksteine,
Trassenband, PVC-Schutzrohr usw. sind bei
Wiederverfüllung wieder herzustellen. Freigelegte
Trasse absanden und mit Warnband versehen.
Die mit bzw. bei dem Aushub bzw. bei der Verfüllung
erforderliche Handschachtung, der Mehraufwand für den
Verbau bis zur Baugrubensohle und zus. Wasserhaltung
sind in den Einheitspreis einzurechnen und werden nicht
gesondert vergütet.
Kabelverbünde werden als eine Sicherung abgerechnet.
Für die gesamte Längssicherung, in allen Tiefen.
Erdkabel und -leitungen bis DN 150.
Menge: 10,000 m

**4.4.320 Schicht aus frostunempfindlichen Material liefern, einbauen und verdichten**
Schicht 15 cm
Menge: 8,000 m³

*Hinweis: Fernwärme*
KMR-EINZELROHR
Werkseitig gedämmtes Mantelrohrverbundsystem für die direkte, kanalfreie Erdverlegung. Medium- und PEHD-
Mantelrohr sind über den PUR-Hartschaum kraftschlüssig miteinander verbunden und bilden eine Einheit
(Verbundsystem).
H E I Z U N G :
DN 20 - DN 1000 mit Gütevorschrift für Druckstufe PN 25.
G E S C H W E I S S T :
Mediumrohr gemäß DIN EN 253. Geschweißtes Stahlrohr P235 GH, Technische Lieferbedingungen nach DIN EN
10217-1 oder 10217-2 mit Abnahmeprüfzeugnis (APZ) nach DIN EN 10204 - 3.1. Stahlwandstärken nach AGFW FW
401.Ab Wandstärke > 3,2 mm abgeschrägte Enden nach DIN 2559/22 - ersetzt durch DIN EN ISO 9692-1
L I E F E R L Ä N G E :
Bis DN 25 in 6 m Stangen, ab DN 32 wahlweise in 6 m oder 12 m Stangen.
M A N T E L R O H R :
Polyethylene High Density (PEHD) ist ein nahtlos extrudiertes, schlag- und bruchfestes zähelastisches
Hartpolyethylen bis - 50° C nach DIN 8075. Gemäß EN 253, zur optimalen Haftung am PUR-Hartschaum, Corona
behandelt.
W Ä R M E D Ä M M U N G :
Fugenlos zwischen Medium- und Mantelrohr geschäumter Polyurethan-Hartschaum. Treibmittel C-Pentan,
Ozonabbaupotential (ODP) = 0, Treibhauspotential (GWP) = < 0,001.
Wärmeleitfähigkeit [Lambda] maximal 0,0275 W/(mK), Dauerbetriebstemperatur und Schaumdichte mindestens
gemäß EN 253.

Netzüberwachung Fabrikat: IPS (isoplus - nordisches System)
Die Preise für die Netzüberwachung im Rohr und in den Formteilen sind in die jeweiligen Positionen einzurechnen.

*Hinweis: Allgemeines Rohrbau Fernwärme Kuststoffmantelrohr*
In den Einheitspreisen sind grundsätzlich folgende
Nebenleistungen enthalten:
- Einsatz aller notwendigen Arbeitsgeräte und
Hilfsmittel, soweit nicht gesondert aufgeführt
- Trennschnitte sowie das Herstellen von Passlängen je
nach Trassenerfordernis
- Aufräumen der Baustelle, Abtransport der Abfälle
- Entsorgung der Kunststoffmantelrohr- und der
PEX-Rohr-Abfälle (Rohrstücke, Schaumbehälter,
Schaumreste und dgl.)
  sowie der sonstigen Abfälle entsprechend den
gesetzlichenn vorschriften einschl. der anfallenden
Gebühren
- Erstellung der isometrischen Aufmaße der
rohrleitungen mit allen Komponenten, Dimensionen,
Schweißnahtnummern, Schweißernummern und dgl.
-  Rohrbuch gemäß Arbeitsblatt WV 449
- alle zeiten der Führung, Anleitung und Kontrolle des
Montagepersonals, Arbeitsvorbereitung,
Bautagesberichte, Aufmaß und Abrechnung
- Dokumentation über Abweichungen vom ausführungsplan
sowie Erstellung von Aufmaßskizzen oder Anlagenteile,
die später nicht mehr zugänglich sind (z. B. Gleitkufen
im Schutzrohr)

*Hinweis: Verlegung Kunststoffmantelrohr*
Kunststoffmantelrohr, DIN EN 253 - Verbundsystem - KMR
im Rohrgraben nach Herstellervorschriften einschl.
Rohrauflage verlegen. Schnitte, Schweißverbindungen,
Segmentschnitte, Segmentnähte, Herstellen von
Passlängen, abisolieren der erforderlichen freien Enden
und Sicherung der Kontrolldrähte, aufschieben der
Muffen und Endkappen sowie auf Hartschaumbalken nach
Verlegeplan ausrichten sind in den Einheitspreisen
enthalten.

Sämtliche Formstücke und Armaturen werden in der
Rohrachse übermessen. Mehraufwände werden mit Zulagen
vergütet.

Im Preis enthalten ist auch die Verlegung im Schutzrohr
einschl. Anbringung der Gleitvorrichtung und
erforderlichen Abschlussmanschetten. Folgende
Dokumentationen sind vorzulegen: Isometrien, Rohrbuch.

*Hinweis: KMR im Rohrgraben verlegen*
KMR im Rohrgraben verlegen

Abrechnung nach erdverlegtem Meter Rohr, Armaturen usw. werden übermessen.

**4.4.330 KM-Doppelrohr verlegen DN 50/DN 65**
KM-Doppelrohr verlegen DN 50/ DN 65
Menge: 12,000 m

*Hinweis: Rohrverbindung herstellen*
Rohrverbindung

KMR mit KMR, isolierte Stahlrohrleitung mit isolierter
Stahlrohrleitung bzw. KMR mit einer isolierten
Stahlrohrleitung herstellen.

Nachträgliche Rohrverbindung mit einer außer Betrieb
befindlichen Fernwärmerohrleitung mit Entfernen des PE-
Mantels und des PUR- Hartschaumes bzw. der
Stahlrohrisolierung sowie der Klöpperböden herstellen,
einschließlich aller erforderlichen Schnitte,
Schweißungen nach Angabe und unter Aufsicht des AG
sowie aller Nebentätigkeiten. Bei Rohrverbindungen
mittels eines Passstückes wird neben der Rohrverbindung
noch zusätzlich die Rohrverlegung der Passstücke
vergütet.

Doppelrohr wird jeweils als 1 Stück vergütet

**4.4.340 Rohrverbindung Doppelrohr DN 50**
Rohrverbindung DN 50 Doppelrohr
Menge: 1,000 St

*Hinweis: Zulage KMR-Formstücke einbauen*
Zulage KMR-Formstücke einbauen

Werkseitig vorgedämmte Formstücke (FS) (Bögen,
T-Stücke, Hosenrohre (zählt als Doppelrohr),
Parallelabzweige und Reduzierungen) nach
Herstellervorschriften einbauen, einschließlich
Schweißarbeiten als Zulage zur Rohrverlegung.
Abrechnungsgrundlage ist gegebenenfalls der größere
Durchmesser.

**4.4.350 FS KM-Doppelrohr einbauen DN 50/65**
FS KM-Doppelrohr einbauen DN50/65
Menge: 5,000 St

*Hinweis: Rohrleitungen und Zubehör*
Kunststoffmantelrohre (KMR) und Fertig-Formstücke

Einzelrohre in zweifach verstärkter Dämmung,
Doppelrohre in einfach verstärkter Dämmung

Werkseitig gedämmtes Mantelrohrverbundsystem für die
direkte, kanalfreie Erdverlegung bis zu max. 140 Grad
Celsius Betriebstemperatur.

Ausführung nach BFW-Güteschutz Fernwärmetechnik,
AGFW-Arbeitsblatt FW 401 Verlegung und Statik von KMR
für Fernwärmenetze, EN 253, EN 448, EN 488 und EN 489
sowie unter Einhaltung des zertifizierten
Qualitätssicherungssystems DIN EN ISO 9000.

KMRohre aus der Konti-Fertigung sowie KMRohre mit
Alu-Sperrfolie sind nicht zugelassen.

Stahl-Mediumrohr

Geschweißtes Stahlrohr nach EN 10217-2, europäisches
Fabrikat.  Erhöhte Wanddicke bis DN 65 gemäß FW 401.
Werkstoff P235GH (1.0345),
hochfrequenz-längsnahtgeschweißt, mit Zeugnis 3.1 nach
EN 10204, Schweißfaktor v = 1,0. Ab Wandstärke > 3,2 mm
mit Schweißnahtvorbereitung durch abgeschrägte Enden
nach DIN EN ISO 9692-1

Ummantelung

Polyethylen nach DIN 8074. Gemäß EN 253, zur optimalen
Haftung am PUR-Hartschaum, Corona-behandelt. Technische
Lieferbedingungen nach DIN 8075, Teil 1, jedoch ohne
die Abschnitte 1 und 2.6. Wanddicke nach EN 253,
mindestens jedoch 3,0 mm. Rohdichte mind. 944 kg/m3,
Mindestbruchdehnung 350 Prozent.Muffenmontage an KMR
nach AGFW-Arbeitsblatt FW 605.

Wärmedämmung

Polyurethan-Hartschaum, FCKW- und HFCKW-frei,
Treibmittel C-Pentan. Ozonschädlichkeit ODP = 0 und
Treibhauseffekt GWP = 0 nach EN 253. Axiale
Scherfestigkeit T ax > 0,3 MPA (Startfestigkeit bei 23
°C)

Zeitstandsfestigkeit bei 140 ° C bleibender Belastung
mind. 30 Jahre. Wärmeleitfähigkeit max. 0,028 W/mK bei
einer Mitteltemperatur von 50 Grad C. Mind. 88 Prozent
geschlossene Zellen.

Leckwarnsystem Typ Nordisch.

-  Alle Rohre und Formstücke sind gemäß
IPS-Richtlinien mit zwei Überwachungsadern aus
Kupferdraht auszurüsten.

-  Die Überwachungsadern sind gemäß IPS-
Montageanweisungen mit IPS Originalwerkzeugen und
Original IPS-Komponenten zu verbinden.

Formteile

Sämtliche Formteile verstehen sich als vorisolierte
Fertigformteile.

Alle Formteile sind generell aus nahtlosem Stahlrohr,
Mindestwandstärke 3,6 mm, zu fertigen.

Alle Formteile mit Zeugnis 3.1 nach EN 10204

Die werkseitigen Schweißnähte bei Aushalsung sind einer
100 % Durchstrahlungsprüfung zu unterziehen.

Alle Schweißnahtnummern sind vom Systemhersteller
deutlich sichtbar und wetterfest an den
Fertigformteilen anzubringen, damit sie die
Rohrleitungsbaufirma in die Isometrie übernehmen kann.
Die Schweißnähte sind vom Systemhersteller fortlaufend
zu nummerieren. Die Bewertung der durchstrahlten Nähte
erfolgt nach AGFW-Regelwerk FW 446 (in Anlehnung an DIN
EN ISO 5817). Grundsätzlich muss die Schweißnaht die
Bewertungsgruppe B erfüllen.

Magnetismus

Der Restmagnetismus der gelieferten Bauteile darf 20
Gaus (das entspricht 2,0 mT) nicht übersteigen.

Dokumentation

Der AN hat eine Dokumentation zu erstellen und dem AG
bis spätestens 3 Wochen nach Auslieferung der
Materialien in einfacher Ausfertigung zu übergeben.

Die Dokumentation besteht im Wesentlichen aus:

Werksbescheinigung über sach- und fachgerechte
Verdrahtung und Einmessung der Systemüberwachung durch
geprüfte Werksmonteure/ Techniker einschließlich
Messprotokoll bei vorisolierten Fertigbauteilen und
Armaturenkombinationen ist auf Anforderung
nachzureichen.

-  Auswertungsprotokolle der Durchstrahlungsprüfungen
im Herstellerwerk.

-  Zeugnis 3.1 nach EN 10204 für das Stahl-Mediumrohr
und Formstücke.

Vergütung:

Die Lieferung von Rohren wird mit der eingebauten
Rohrlänge abzüglich der Längen von Formstücken und
Armaturen vergütet.

Systemlieferant Fa Isoplus oder Fa Brugg/German Pipe
oder Fa Logstor; gewälte Firma bitte angeben

**4.4.360 Heizungsrohrleitungen gerade DN 50 Doppelrohr**
Heizungsrohrleitungen gerade DN 50 Doppelrohr einfach
verstärkte Dämmung Mantelrohr 225x3,4  Lieferlänge: 6 m
+ 12 m
Menge: 12,000 m

*Hinweis: KMR Formteile liefern*
KMR Formteile

Alle Formteile (Bögen, T-Stücke, Reduzierstücke) sind
generell aus nahtlosem Stahlrohr, Mindestwandstärke 3,6
mm zu fertigen. Die Rohrenden der Fertigbauteile DN 20
bis einschließlich DN 80 sind auf die Wandstärken der
Medienrohre, wie bei den Rohrstangen angegeben,
beizudrehen.

*Hinweis: KMR Fertigbogen (allgemein) liefern*
KMR Fertigbogen (allgemein)

Mediumrohrbogen bis DN 80 aus nahtlosem Stahlrohr nach
EN 10216-2 in einem Stück gebogen, Bauteilende
beigedreht, ab DN 100 aus nahtlosem Rohrbogen nach EN
10253-2, mit angeschweißten nahtlosen Rohrstutzen. Ab
Wandstärke > 3,2 mm mit Schweißnahtvorbereitung wie
Rohrstangen. Aufbau und Leckwarnsystem wie unter KMR
beschrieben.Bogenenden beigedreht.

Standardabwinklungen sind 90 und 45 Grad.

Standardschenkellängen sind 1,0 x 1,0 m bzw. 0,75 x
1,25 m, also in Summe 2,0 m. Bei Bögen mit abweichenden
Schenkellängen wird die Summe der beiden Schenkel
abzüglich 2,0 m als Zulage pro m vergütet. Bögen mit
Schenkellängensummen unter 2,0 m werden mit der
Standardposition vergütet.

**4.4.370 Fertigbogen Doppelrohr DN 50**
Fertigbogen Doppelrohr Standard-Schenkellängen DN 50
einfach verstärkte Dämmung
Menge: 5,000 St

*Hinweis: Verbindungsmuffe zum Ausschäumen*
Verbindungsmuffe zum Ausschäumen liefern

als Überschiebemuffe oder geteilte Schrumpfmuffe für
vorstehend beschriebene Heizungsrohrleitungen und
Formstücke.

Verbindungsmuffe, unvernetzt, doppelt dichtend, aus
PEHD-Muffenrohren, mit beidseitig schrumpfbaren Enden.
Mit werkseitig eingelegten, dauerklebenden
Polyisobuthyl-Gummidichtungen.

Standardlänge der Muffe: 700 mm

Zulage Lang-Schrumpfmuffe (LSM) liefern

Lieferung wie zuvor beschrieben, jedoch Mehrlänge bis
gesamt 1400 mm als Zulage

Verbindungsmuffe montieren

einschließlich Lieferung von zwei Schrumpfmanschetten
und aller erforderlichen Kleinmaterialien für die
Montage der Muffe und des Leckwarnsystems sowie
Lieferung der erforderlichen Schaumkomponenten.

Verbindung der Überwachungsadern bestehend aus zwei
Abstandshaltern und zwei Quetschverbindungen (die
gequetscht und abgeschrumpft werden). Alle
Drahtverbindungen sind vor dem Verschäumen unbedingt
auf Durchgang und Isolation zu prüfen. Protokolle sind
vorzulegen.

Die Nachisolierungs- und Ergänzungsarbeiten im Bereich
der Muffen und Sonderbauteile dürfen nur von
zuverlässigen und geübten Monteuren ausgeführt werden,
die ihre Eignung durch einen Ausweis nach FW 603 und
DVS 2212 (bei PE-Schweißarbeiten) auf Verlangen der swa
Bauaufsicht jederzeit nachweisen können.

Verbindungsmuffe als Montagemuffe montieren

einschließlich Herstellung der Längsschweißnaht mit
Heißluftschweißgerät und Handextruder, sonst wie zuvor
beschrieben. Die Montage von bauseits zur Verfügung
gestellten Biegemuffen System Logstor wird ebenfalls
über diese Positionen vergütet.

Zulage Lang-Schrumpfmuffe (LSM) montieren

Montage  wie zuvor beschrieben, jedoch Mehrlänge bis
gesamt 1400 mm als Zulage

Die Zulagen LSM liefern und LSM montieren werden auch
bei Reduzier- oder Endmuffen mit Überlänge vergütet.
Bei Reduziermuffen wird die größere Nennweite vergütet.

**4.4.380 Verbindungsmuffe zum Ausschäumen, Da 225 liefern und montieren**
Verbindungsmuffe zum Ausschäume für
Kunststoffmantelrohr (Einfach- oder Doppelrohr)
mit Außendurchmesser Kunststoffmantel 225 mm
Menge: 7,000 St

*Hinweis: Endmuffe*
Endmuffe

Lieferung und Montage wie unter Verbindungsmuffen zum
Ausschäumen beschrieben,

jedoch einerseits mit schrumpfbaren Enden, andererseits
mit Blinddeckel. Systemüberwachung unter der Endmuffe
am Rohrende durch Quetschverbindung mit Abschrumpfung
schließen (Schleifenschließung).

Für Endmuffen mit Überlänge werden die Zulagen vergütet
Angegeben ist der der Außendurchmesser des
Kunsrtstoffmantels

**4.4.390 Endmuffe für Kunststoffmantel Da 225 liefern liefern und montieren**
Endmuffe Da 225 liefern
und montieren
Menge: 2,000 St

*Hinweis: Lecküberwachung*
Es kommt das Lecküberwachungssystem "Nordisch" zum
Einsatz; die erforderlichen Verdrahtungsarbeiten in den
Verbindungsmuffen sind in den dortigen Positionen mit
abgedeckt. Die ordnungsgemäße Verdrahtung ist nach
jeder Muffenmontage zu kontrollieren. Am Ende von
leitungssträngen sind die beiden Drähte zu verbinden um
messtechnisch eine durchgängige Schleife zu erhalten.
Die Montagen sind von fachkundigem Personal
auszuführen.

**4.4.400 Messprotokoll je Messschleife**
Messung der einzelnen Überwachungsabschnitte oder
-Schleifen
Protokollieren und Interpretation der Meßergebnisse
Dokumentation
Menge: 1,000 St

#### Bereich 4.5 Leerrohre Elektroinstallation Verteilerkasten, Hausanschluss (KG546)

*Hinweis: Vorbemerkungen*
Es werden die erdverlegten Rohrlängen abgerechnet. Die Rohre sind nach Ausführungszeichnungen zu verlegen.

**4.5.10 Kabelschutzrohr PE-HD-Verbundrohr flexibel AD 110mm liefern**
STLB-Bau 2025-10 051
Kabelschutzrohr als Verbundrohr aus PE-HD DIN 8075, Maße DIN 16961-1 in Sandwich-Bauweise, flexibel, Nenn-Außendurchmesser 110 mm, einschl. Lieferung.
Menge: 150,000 m
Leistungsbereichkatalog: 051

**4.5.20 Boden Graben Kabelkanäle lösen lagern verfüllen verdichten Sohlen-B 0,7-0,8m T bis 1m GW**
STLB-Bau 2025-10 002
Boden der Gräben für Kabelkanäle, ab Geländeoberfläche, profilgerecht lösen, seitlich lagern, verfüllen, verdichten, verdrängten Boden außerhalb der Baugrube lagern, Abfall ist nicht gefährlich, Werte gemäß Ersatzbaustoffverordnung 2023 sind eingehalten, Charakterisierung Bodenmaterial Klasse BM-0* nach EBV 2023, Anlage 1, Tabelle 3, mit Behinderung durch Versorgungs-, Entsorgungsleitungen und Kabel, Sicherung wird gesondert vergütet, Bodeneinbau oberhalb der Leitungszone, Bettung/Seitenverfüllung/Abdeckung werden gesondert vergütet, Breite der Sohle über 0,7 bis 0,8 m, Aushubtiefe bis 1 m,
Homogenbereich 1, mit einer Bodengruppe, Bodengruppe 1 GW DIN 18196 (weitgestuftes Kies-Sand-Gemisch), Tiefe oberer Horizont des Homogenbereiches von 0 m, Tiefe unterer Horizont des Homogenbereiches bis 3 m,
Baumaßnahme der Geotechnischen Kategorie 1 DIN 4020, Mengenermittlung nach Aufmaß an der Entnahmestelle.
Menge: 23,000 m3
Leistungsbereichkatalog: 002

**4.5.30 Sand Einbettung Kabel einbauen D 30-50cm**
STLB-Bau 2025-10 002
Sand, natürliche Gesteinskörnung TL Gestein, Körnung 0/2, liefern, für Einbettung von Kabeln, profilgerecht einbauen, in Graben für Kabelkanäle, Schichtdicke über 30 bis 50 cm.
Menge: 4,500 m3
Leistungsbereichkatalog: 002

**4.5.40 Markierung Trasse Trassenband liefern**
STLB-Bau 2025-10 051
Markierung von Kabeltrassen mit Trassenband, in Trassenmitte, einschl. Lieferung, verlegen 40 cm über Rohr.
Menge: 150,000 m
Leistungsbereichkatalog: 051

**4.5.50 Rückbau Plattenbelag Betonpl. D 8cm nicht schadstoffbelastet 24kN/m3 Geräteeinsatz mgl. wiederverwendb Stoffe lagern**
STLB-Bau 10/2025 084
Rückbau des Plattenbelages außen, aus Betonplatten, Dicke 8 cm, ohne Bettung/Fundament, nicht schadstoffbelastet,
Abfall ist nicht gefährlich, ohne Festlegung eines Zuordnungskriteriums LAGA/DepVO/EBV/RuVA, Wichte des Abbruchstoffes DIN EN 1991-1-1 24 kN/m3, Geräteeinsatz ist möglich, max. Gesamtgewicht der Geräte ohne Beschränkung,
aufgenommene Stoffe zur Wiederverwendung sortieren, sammeln, wiederverwendbare Stoffe seitlich lagern, nicht wiederverwendbare Stoffe sammeln, und auf der Baustelle lagern.
Menge: 10,000 m2

**4.5.60 Plattenbelag Betonpl. L/B/D 300/300/60mm grau gebrauchte Platten seitl lagernd Bettung Brechsand-Splitt 0/5 D 4+/-1cm Gehweg Kiessand 0/4 einkehren einschlämmen**
STLB-Bau 2025-10 080
Plattenbelag aus Platten aus Beton, ungebundene Bauweise, Maße L/B/D 300/300/60 mm, Farbton grau, gebrauchte Platten, seitlich lagernd, Tragschicht wird gesondert vergütet, Bettung aus Baustoffgemisch Körnung 0/5 aus natürlichen gebrochenen Gesteinskörnungen (Brechsand-Splitt-Gemisch), TL Pflaster-StB Kategorie GU, Dicke 4 +/- 1 cm, in Gehwegen, Baustoffgemisch für Fugen, Körnung 0/4 aus natürlichen ungebrochenen Gesteinskörnungen (Kiessand) einkehren und einschlämmen, einschl. Verdichten des Plattenbelages.
Menge: 10,000 m2
Leistungsbereichkatalog: 080

**4.5.70 Kernbohrung Mauerziegel Durchm. 50-100mm T 17,5-20cm nicht schadstoffbelastet Geräteeinsatz mgl. Stoffe**
STLB-Bau 2025-10 084
Kernbohrung, Untergrundfläche senkrecht, aus Mauerwerk aus Mauerziegel, Bohrdurchmesser über 50 bis 100 mm, Bohrtiefe über 17,5 bis 20 cm, nicht schadstoffbelastet,
Abfall ist nicht gefährlich, Werte gemäß Ersatzbaustoffverordnung 2023 sind eingehalten, Charakterisierung gemischter Bauschutt Klasse RC-1 nach EBV 2023, Anlage 1, Tabelle 1, Wichte des Abbruchstoffes DIN EN 1991-1-1 15 kN/m3,
Geräteeinsatz ist möglich, max. Gesamtgewicht bis 5 t, Ausführung im Freien,
aufgenommene Stoffe sammeln, ohne Zerkleinerung, auf LKW des AN laden, transportieren, entsorgen, zum Lager oder zur Anlage nach Wahl des AN, Abfallschlüssel nach AVV (Abfallverzeichnis-Verordnung) 170102 Ziegel,
Vergütung der Entsorgung übernimmt AN.
Menge: 2,000 St
Leistungsbereichkatalog: 084

### Titel 5 Herrichten

#### Bereich 5.1 Abbruchmaßnahmen (KG 212)

**5.1.10 Suchschlitz f.Lage- u.Höhe Hom.-Ber.B1 B f.Leit. 0,8 m T in m 0,00 - 1,75**
Suchschlitz
zur Lage- und Höhenfestlegung von Leitungen, Kabeln und
dgl. als Hand- oder Maschinenaushub. Aushub seitlich
lagern und wieder einbauen.
Aushubtiefe bis OK Leitung, Kabel.
Homogenbereich B
Aushubbreite 0,80 m bei Leitungen
Aushubtiefe in m: '0,00m - 1,75m'
Menge: 4,000 m3

**5.1.20 Boden lösen fördern lagern Abtrag-T 0,5m SW**
STLB-Bau 2025-10 002
Boden
profilgerecht lösen, fördern und lagern, Abfall ist nicht gefährlich, nicht schadstoffbelastet, ohne Festlegung eines Zuordnungskriteriums LAGA/DepVO/EBV/RuVA, Abtragtiefe bis 0,5 m,
Homogenbereich 1, mit einer Bodengruppe, Bodengruppe 1 SW DIN 18196 (weitgestuftes Sand-Kies-Gemisch), Tiefe oberer Horizont des Homogenbereiches von 0 m, Tiefe unterer Horizont des Homogenbereiches bis 2 m,
Baumaßnahme der Geotechnischen Kategorie 1 DIN 4020,
- Konsistenz DIN EN ISO 14688-1 fest, Mengenermittlung nach Aufmaß an Abtragprofilen.
Menge: 6,000 m3
Leistungsbereichkatalog: 002

**5.1.30 Boden liefern einbauen SE verdichten**
STLB-Bau 2025-10 002
Boden, liefern, profilgerecht einbauen, mit einer Bodengruppe, Bodengruppe 1 SE DIN 18196 (enggestufter Sand), verdichten, Mengenermittlung nach Aufmaß auf dem Fahrzeug.
Menge: 25,000 m3
Leistungsbereichkatalog: 002

**5.1.40 Abscheider Beton Vol.2-3m3 abbrechen schadstoffbelastet 24kN/m3 Geräteeinsatz mgl. Stoffe laden transp. LKW AN entsorgen AVV170101 Vergüt.Entsorg. AN**
STLB-Bau 2025-10 084
Abbruch des Abscheiders aus unbewehrtem Beton, Normalbeton, Betonfestigkeitsklasse gemäß Bestandsunterlagen, eine Überschreitung der Betondruckfestigkeit(en) gemäß Bestandsunterlagen im dort zugrunde gelegten Druckfestigkeitssystem (Nennfestigkeiten bzw. charakteristische Festigkeiten) bis zu 2 Druckfestigkeitsklassenstufen ist einzukalkulieren, Volumen über 2 bis 3 m3, im Rahmen einer Totalabbruchmaßnahme, schadstoffbelastet gemäß Analyse,
Abfall ist nicht gefährlich, Werte gemäß Ersatzbaustoffverordnung 2023 sind eingehalten, Charakterisierung gemischter Bauschutt Klasse RC-1 nach EBV 2023, Anlage 1, Tabelle 1, Wichte des Abbruchstoffes DIN EN 1991-1-1 24 kN/m3,
Geräteeinsatz ist möglich, max. Gesamtgewicht der Geräte ohne Beschränkung,
aufgenommene Stoffe sammeln, ohne Zerkleinerung, auf LKW des AN laden, transportieren, entsorgen, zum Lager oder zur Anlage nach Wahl des AN, Abfallschlüssel nach AVV (Abfallverzeichnis-Verordnung) 170101 Beton,
Vergütung der Entsorgung übernimmt AN.
Menge: 1,000 St
Leistungsbereichkatalog: 084

**5.1.50 Schlammfang Beton 1000l abbrechen nicht schadstoffbelastet 24kN/m3 Geräteeinsatz mgl. Stoffe laden transp. LKW AN entsorgen AVV170101 Vergüt.Entsorg. AN**
STLB-Bau 2025-10 084
Abbruch des Schlammfangs aus unbewehrtem Beton, Normalbeton, Betonfestigkeitsklasse gemäß Bestandsunterlagen, eine Überschreitung der Betondruckfestigkeit(en) gemäß Bestandsunterlagen im dort zugrunde gelegten Druckfestigkeitssystem (Nennfestigkeiten bzw. charakteristische Festigkeiten) bis zu 2 Druckfestigkeitsklassenstufen ist einzukalkulieren, Schlammfanginhalt 1000 l, im Rahmen einer Totalabbruchmaßnahme, nicht schadstoffbelastet,
Abfall ist nicht gefährlich, Werte gemäß Ersatzbaustoffverordnung 2023 sind eingehalten, Charakterisierung gemischter Bauschutt Klasse RC-1 nach EBV 2023, Anlage 1, Tabelle 1, Wichte des Abbruchstoffes DIN EN 1991-1-1 24 kN/m3,
Geräteeinsatz ist möglich, max. Gesamtgewicht bis 10 t, Ausführung staubarm TRGS 559,
aufgenommene Stoffe sammeln, ohne Zerkleinerung, auf LKW des AN laden, transportieren, entsorgen, zum Lager oder zur Anlage nach Wahl des AN, Abfallschlüssel nach AVV (Abfallverzeichnis-Verordnung) 170101 Beton,
Vergütung der Entsorgung übernimmt AN.
Menge: 1,000 St
Leistungsbereichkatalog: 084

**5.1.60 Stützwand Klinker abbrechen nicht schadstoffbelastet 15kN/m3 D 24 cm Geräteeinsatz mgl. Stoffe laden transp. LKW AN entsorgen AVV170102 Vergüt.Entsorg. AN**
STLB-Bau 2025-10 084
Abbruch der Stützwand aus Mauerwerk aus Klinker, ohne Bekleidungen und Beschichtungen, im Rahmen einer Totalabbruchmaßnahme, nicht schadstoffbelastet,
Abfall ist nicht gefährlich, Werte gemäß Ersatzbaustoffverordnung 2023 sind eingehalten, Charakterisierung gemischter Bauschutt Klasse RC-1 nach EBV 2023, Anlage 1, Tabelle 1, Wichte des Abbruchstoffes DIN EN 1991-1-1 15 kN/m3,
Abbruchdicke '24' cm, Ausführung im Freien, Arbeitshöhe bis 2 m,
Geräteeinsatz ist möglich, max. Gesamtgewicht bis 5 t,
aufgenommene Stoffe sammeln, ohne Zerkleinerung, auf LKW des AN laden, transportieren, entsorgen, zum Lager oder zur Anlage nach Wahl des AN, Abfallschlüssel nach AVV (Abfallverzeichnis-Verordnung) 170102 Ziegel,
Vergütung der Entsorgung übernimmt AN.
Menge: 2,000 m3
Leistungsbereichkatalog: 084

**5.1.70 Boden lösen laden transp. LKW AN entsorgen Vergüt.Entsorg. AN AVV170504 Abtrag-T 0,6m GU Geländeangleichung Anlieferbereich**
STLB-Bau 2025-10 002
Boden
profilgerecht lösen und direkt laden, auf LKW des AN laden, transportieren, entsorgen,
Vergütung der Entsorgung übernimmt AN, Abfall ist nicht gefährlich, Werte gemäß Ersatzbaustoffverordnung 2023 sind eingehalten, Charakterisierung Bodenmaterial Klasse BM-0 Sand nach EBV 2023, Anlage 1, Tabelle 3, Abfallschlüssel nach AVV (Abfallverzeichnis-Verordnung) 170504 Boden/Stein, zum Lager oder zur Anlage nach Wahl des AN, Abtragtiefe bis 0,6 m,
Homogenbereich 1, mit einer Bodengruppe, Bodengruppe 1 GU DIN 18196 (Kies-Schluff-Gemisch), Tiefe oberer Horizont des Homogenbereiches von 0 m, Tiefe unterer Horizont des Homogenbereiches bis 2 m,
Baumaßnahme der Geotechnischen Kategorie 1 DIN 4020,
- Konsistenz DIN EN ISO 14688-1 fest, Mengenermittlung nach Aufmaß an Abtragprofilen.
Menge: 10,000 m3
Leistungsbereichkatalog: 002

### Titel 6 Wasserhaltung

*Hinweis: Vorbemerkung*
Beim Ausheben der Rohrleitungsgräben kann Schichtenwasser angetroffen werden. Dazu sind lokale Wasserhaltungsmaßnahmen vorzusehen.
Die bauzeitliche Entwässerung kann voraussichtlich in offener Bauwasserhaltung erfolgen.
Das Absenkziel liegt bei 1-2 m u. GOK. Die Dimensionierung der Wasserhaltung ist vom AN vorzusehen. Das
entnommene Stau- und Schichtenwasser wird dem Kanalnetz zugeführt, ggf. nach einer ´Reinigung sofern erforderlich.

Die Wasserrechtliche Erlaubnis wird bauseits beantragt.

#### Bereich 6.1 Wasserhaltungsarbeiten

**6.1.10 Absetzbecken Container 15-20m3 ein-ausbauen**
STLB-Bau 2025-10 008
Absetzbecken (Sandfang) in Containerbauweise, mit Zu- und Ablauf, nutzbares Volumen des Containers über 15 bis 20 m3, ein- und ausbauen, die Beseitigung des Absetzgutes wird gesondert vergütet.
Menge: 1,000 St
Leistungsbereichkatalog: 008

**6.1.20 Absetzbecken Container 15-20m3 umsetzen**
STLB-Bau 2025-10 008
Absetzbecken (Sandfang) in Containerbauweise, mit Zu- und Ablauf, nutzbares Volumen des Containers über 15 bis 20 m3, umsetzen nach Anordnung des AG, die Beseitigung des Absetzgutes wird gesondert vergütet.
Menge: 2,000 St
Leistungsbereichkatalog: 008

**6.1.30 Probenentnahme Wasserprobe T bis 5m gem. Anforderung Wasserbehörde, inkl. Labor**
STLB-Bau 2025-10 005
Entnahme von Proben als Wasserproben, einschl. Bereitstellen der Behälter, Fassungsvermögen der Behälter 1 l, verpacken und versenden der Proben, Bohrtiefe bis 5 m.
Menge: 2,000 St
Leistungsbereichkatalog: 005

**6.1.40 Abltg Schichtenwasser herstellen rückbauen**
STLB-Bau 2025-10 008
Ableitung von Schichtenwasser durch offene Wasserhaltung herstellen und entsprechend Baufortschritt rückbauen, Wasserfördermenge über 10 bis 30 m3/h, Boden gemäß beiliegendem Bodengutachten, Abflussleitung zum Vorfluter wird gesondert vergütet.
Menge: 1,000 St
Leistungsbereichkatalog: 008

**6.1.50 Abltg Schichtenwasser betreiben**
STLB-Bau 2025-10 008
Ableitung von Schichtenwasser durch offene Wasserhaltung betreiben, Wasserfördermenge über 10 bis 30 m3/h,
Positionsmenge = Produkt aus '.20'

(Vorhaltemenge)
mal '10'

(Vorhaltedauer)
Menge: 200,000 Std
Leistungsbereichkatalog: 008

**6.1.60 Wasserbuch führen wöchentlich**
STLB-Bau 2025-10 008
Wasserbuch führen, wöchentlich, Beginn und Ende der Aufzeichnung nach Vorgabe des AG.
Menge: 1,000 St
Leistungsbereichkatalog: 008

### Titel 7 Grundleitungen Abwasser

*Hinweis: Ausführung der Bauleistung*
14. Sicherungsmaßnahmen

Es sind alle einschlägigen Unfallverhütungsvorschriften einzuhalten. Siehe auch Ziffer 13 und 14, ZTV in der jeweils gültigen Fassung.

20. Ausführungsunterlagen

Schemata  Keine Maßstab
AusführungsplanM = 1 : 50

#### Bereich 7.1 Fettabscheider und Hebeanlage

**7.1.10 Fett-Abscheider S PE Verkehrslast E3 Erdeinbau NS7 700l Schachtabdeck. B125 Bettung**
STLB-Bau 2025-04 011
Abscheideranlage für Fette, geprüft DIN EN 1825-1 und DIN 4040-100, mit Schlammfang, mit Statik DIN 19901, aus Polyethylen (PE), Verkehrslastgruppe E3 (Lastkraftwagen), Grundwasserstand G1 DIN 19901 (unter der Behältersohle), zum Erdeinbau, Nenngröße 7, Schlammfanginhalt mind. 700 l, mit gelenkigen Rohranschlüssen, einschl. Verbindungsleitung DIN 1986-100 bis max. 2,5 m Länge zum nachgeordneten Schacht,
Zulauftiefe OK Gelände bis Rohrsohle Zulauf '120'
  cm, Kabeldurchführung werkseitig hergestellt, einschl. erforderlicher Dichtmittel, einschl. Schachtabdeckung DIN EN 124, Klasse B 125, mit Aufschrift - Abscheideranlage -, Bettung.
Menge: 1,000 St
Leistungsbereichkatalog: 011

**7.1.20 Probenahmeschacht Fett-Abscheider PE Verkehrslast E3 Erdeinbau DN800 Bettung Schachtabdeck. B125**
STLB-Bau 2025-04 011
Probenahmeschacht für Abscheideranlage für Fette DIN 4040-100, aus Polyethylen (PE), mit Statik DIN 19901, Verkehrslastgruppe E3 (Lastkraftwagen), Grundwasserstand unter der Behältersohle, zum Erdeinbau, fugendicht, Schachtdurchmesser 800 mm, ohne Steigeinrichtung, mit gelenkigen Rohranschlüssen, mit einem Zulauf DN 150,
Zulauftiefe OK Gelände bis Rohrsohle Zulauf '131'
  cm, mit geradem Gerinne, mit Bettung, einschl. Schachtabdeckung DIN EN 124, Klasse B 125.
Menge: 1,000 St
Leistungsbereichkatalog: 011

**7.1.30 Abwasserhebeanlage H 5 m 2Pumpen Steuerungseinheit IP54**
STLB-Bau 2025-04 046
Abwasserhebeanlage für fäkalienfreies Abwasser DIN EN 12050-2,
Volumenstrom '18'
  m3/h,
Förderhöhe '5'
  m, Zulauf DN 100, Anschluss druckseitig DN 50, einschl. Behälter, Schutzart IP 68 DIN EN 60529 (VDE 0470-1), mit 2 Pumpenaggregaten, einschl. Rückflussverhinderer DIN EN 12050-4, Bemessungsbetriebsspannung 400 V AC, Direkteinschaltung, Steuerungseinheit, anschlussfertig verdrahtet, Schutzart IP 54 DIN EN 60529 (VDE 0470-1), als Standverteiler, Leistungsteil mit den elektrischen Leistungs- und Schaltungsbaugruppen, mit Abgangssicherung, mit Hauptschalter und Hauptsicherung, mit Schaltung der Antriebe, für Hand-, 0- und Automatikbetrieb, Niveauregelung durch Schwimmerschalter und eigensichere Stromkreise, mit automatisch wechselnder Einschaltung der Pumpenantriebe nach jeder Schaltung, mit Trockenlaufsicherung, optische und akustische Alarmmeldung bei zu hohem Wasserstand, ausgerüstet zum Anschluss an die Gebäudeautomation (GA) DIN EN ISO 16484-3.
Menge: 1,000 St
Leistungsbereichkatalog: 046

**7.1.40 Druckrohr PE100 Abwasser DN/OD50 SDR17**
STLB-Bau 2025-04 043
Druckrohr aus PE 100 DIN 8074 und DIN 8075 ohne Schutzmantel, für Abwasser, DN/OD 50, SDR 17, mit glatten Enden, Verlegung DIN EN 805.
Menge: 12,000 m
Leistungsbereichkatalog: 043

### Titel 8 Stundenlohnarbeiten

#### Bereich 8.1 Stundenlohnarbeiten

*Hinweis: Vorbemerkungen Stundenlohnarbeiten*
Vorbemerkungen Stundenlohnarbeiten
Stundenlohnarbeiten dürfen nur auf Anordnung der
Bauleitung ausgeführt werden. Die Regieberichte sind
dem Bauleiter unmittelbar nach Ausführung der Leistung
vorzulegen.
Die nachfolgend aufgeführten Leistung gehören zur
vertraglichen Leistung:
Arbeitskräfte:
Sämtliche Aufwendungen für die jeweilige Arbeitskraft,
insbesondere der tatsächliche Lohn einschl. Vermögenswirksame Leistungen mit den Zuschlägen für Gemeinkosten
(Sozialkassenbeiträge, Winterbauumlage und dgl.), sowie
Lohn- und Gehaltsnebenkosten und Zuschläge für Überstunden, ausgenommen Zuschläge für Nacht-, Sonntags-
und Feiertagsarbeit, die gesondert vergütet werden.
Baustellenübliches Werkzeug und Kleingeräte sind in die
Stundensätze einzurechnen.
Baugeräte:
Sämtliche Aufwendungen für den Einsatz des Gerätes
insbesondere Gerätevorhalte- und Betriebsstoffkosten
sowie sämtliche Zuschläge einschl. der Kosten für das
Bedienungspersonal bzw. den Fahrer.

*Hinweis: Verrechnungssätze für Arbeitskräfte*
Verrechnungssätze für Arbeitskräfte
bei Stundenlohnarbeiten:

**8.1.10 mittl.Satz AK**
Mittlerer Verrechnungssatz für Arbeitskräfte
die bei der Auftragserfüllung eingesetzt werden
Menge: 5,000 h

*Hinweis: Verrechnungssätze für Baugeräte einschl. der Kosten*
Verrechnungssätze für Baugeräte einschl. der Kosten
für das Bedienungspersonal bei Stundenlohnarbeiten

**8.1.20 Mobilbagger**
Mobilbagger 8-20 t
Menge: 5,000 h

**8.1.30 Teleskopbühne**
Teleskopbühne, luftbereift
Menge: 2,000 h

**8.1.40 LKW 3-achsig**
Menge: 2,000 h

**8.1.50 LKW 4-achsig**
Menge: 2,000 h

*Hinweis: Verrechnungssätze für Baugeräte*
Verrechnungssätze für Baugeräte
ohne Bedienungspersonal bei Stundenlohnarbeiten:

**8.1.60 Flächenrüttler**
Flächenrüttler (Rüttelverdichter)
Menge: 2,000 h

**8.1.70 Motorsäge**
Menge: 2,000 h

**8.1.80 SW-Pumpe bis 4 kW**
Schmutzwasserpumpe selbstansaugend bis 4 kW
Menge: 2,000 h

*Hinweis: Verrechnungssätze für Material*
Verrechnungssätze für Material
einschließlich Lieferung frei Baustelle:

**8.1.90 Oberboden**
Menge: 2,000 m3

**8.1.100 Natursand 0/8**
Natursand 0/8.
Menge: 2,000 m3

**8.1.110 Boden SU**
Bodengruppe 1 SU DIN 18196
Menge: 2,000 m3
